# Brugg Rohrsysteme Ausschreibungstexte CALPEX 11/2019 GaebWriter V
Leistungsbeschreibung (GAEB 90, DA81)
Projektbezeichnung: Brugg Rohrsysteme  Ausschreibungstexte CALPEX 11/2019  GaebWriter V
Währung: EUR
Auftraggeber: Brugg Rohrsysteme AG, Schweiz

## BRUGG Ausschreibungstexte CALPEX
Datum: 15.06.10

### Bereich 01 BRUGG CALPEX Fernwärmesysteme

#### Abschnitt 01.01 BRUGG CALPEX - Produktebeschreibung

**11.10 BRUGG CALPEX PUR-KING Fernwärmesysteme**
CALPEX PUR-KING Fernwärmeleitung ist der geschützte
Name für ein flexibel biegbares Rohrsystem der
Schweizer Firma Brugg Rohrsysteme und ist speziell für
den Niedertemperaturbereich entwickelt. Sie ist für
den Einsatz in kleinen und mittleren Nah- und
Fernwärmenetzen sowie in Industrie und Landwirtschaft
in Trinkwasserversorgungen, Abwassersystemen,
Kälteanlagen und in der Schwimmbadtechnik gedacht.

Die Flexibilität und die kleinen Dimensionen des vorgedämmten CALPEX PUR-KING Rohrsystems bietet ein
einfaches Handling und einen schnellen Baufortschritt,
der zusätzlich durch ein umfangreiches Zubehörsortiment
unterstützt wird. Der selbstkompensierende Aufbau der
Rohrsysteme macht die Montage von Dehnungsausgleichen
überflüssig.

Die CALPEX PUR-KING Fernwärmeleitung wird gem. der
Norm für flexible vorisolierte Fernwärmesysteme
EN15632-1 /-2 an dem Schweizer Standort der BRUGG
Rohrsysteme produziert und durch akkreditierte
Prüfinstitute wiederkehrend geprüft.

Die Mediumrohre aus vernetztem Polyethylen (PEXa)
werden entsprechend der DIN 16892/16893 gefertigt und
während der Produktion kontinuierlich überwacht. Sie
sind temperaturbeständig und resistent gegen
Inkrustationen und Spannungsrisse. Dieser Werkstoff
wurde gewählt, weil er vorzügliche thermische und
mechanische Eigenschaften besitzt. Der korrosions feste
und chemisch beständige Werkstoff lässt sich
handwerklich sehr leicht verarbeiten und bietet grösste
Sicherheit im rauen Einsatz. Das Produkt ist frei von
Schadstoffen und daher ausserordentlich
umweltfreundlich.

Die Dämmung aus einem halbharten geschlossenzelligen
Polyurethanschaum bietet mit einer durch dritte ausgewiesen Wärmeleitfähigkeit (Lambda 0.0199 W/mK) beste
Dämmeigenschaften, ist nachweislich langzeitstabil und
längswasserdicht.

Der gewellte Schutzmantel aus Polyethylen (LLD- PE)
schützt bei hohen und tiefen Aussentemperaturen
ausgezeichnet und ist äusserst schlagfest und
robust. Gemäss der Norm ist er mit >2.6%
Graphitanteilen durchsetzt. Dies verleiht ihm beste UV-
bzw. Witterungsbeständigkeit und lässt überirdische
Installationen zu.

#### Abschnitt 01.02 BRUGG CALPEX UNO Fernwärmeleitung (Heizung - SDR11 / 6 bar)

**Ausführungsbeschreibung 0001 BRUGG CALPEX UNO Fernwärmeleitung ( Heizung - SDR11 / 6**
*CALPEX UNO Fernwärmeleitung ( Heizung - SDR11 / 6 bar)*
Typ: CALPEX UNO Heizung - werkseitig
vorgefertigte wärmegedämmte
Fernwärmeleitung gem. EN 15632-1 /-2

Hersteller: Brugg Rohrsysteme AG, Schweiz

Beschrieb: Flexible, selbstkompensierend und
längswasserdichte Fernwärmeleitung
für die Erdverlegung

Anwendung: Heizungseinsatz geeignet bis max. 95°C
(gleitend) und 6 bar

Mediumrohr: vernetztes Polyethylen (PEXa) gem.
DIN 16892/16893 mit Sauerstoff-Diffusions-
sperre (EVOH) gem. DIN 4726

Dämmmung: kontinuierlich hergestellter FCKW-freier,
flexibler Polyurethan-Hochdruckschaum
mit Lambda-Wert 0.0199 W/mK (PUR-KING)
Außenmantel: sinusförmigförmig gewellte und nahtlos
aufextrudiertesPolyethylen (LLD-PE)

Lieferung: auf Trommeln, Ringen und Stränge

Werksprüfung: inklusive Werksprüfung

**12.10 BRUGG CALPEX UNO 25/76 (DN20)**
CALPEX PUR-KING Fernwärmeleitung Heizung UNO
mit gewelltem LLDPE-Aussenmantel
25/76 (25x2.3 SDR11) DN 20, 3/4"
PEX 6 bar, EVOH-Sperre
Einheit: m

**12.20 BRUGG CALPEX UNO 32/76 (DN25)**
CALPEX PUR-KING Fernwärmeleitung Heizung UNO
mit gewelltem LLDPE-Aussenmantel
32/76 (32x2.9 SDR11) DN 25, 1"
PEX 6 bar, EVOH-Sperre
Einheit: m

**12.30 BRUGG CALPEX UNO 40/91 (DN32)**
CALPEX PUR-KING Fernwärmeleitung Heizung UNO
mit gewelltem LLDPE-Aussenmantel
40/91 (40x3.7 SDR11) DN 32, 1 1/4"
PEX 6 bar, EVOH-Sperre
Einheit: m

**12.40 BRUGG CALPEX UNO 50/111 (DN40)**
CALPEX PUR-KING Fernwärmeleitung Heizung UNO
mit gewelltem LLDPE-Aussenmantel
50/111 (50x4.6 SDR11) DN 40, 1 1/2"
PEX 6 bar, EVOH-Sperre
Einheit: m

**12.50 BRUGG CALPEX UNO 63/126 (DN50)**
CALPEX PUR-KING Fernwärmeleitung Heizung UNO
mit gewelltem LLDPE-Aussenmantel
63/126 (63x5.8 SDR11) DN 50, 2"
PEX 6 bar, EVOH-Sperre
Einheit: m

**12.60 BRUGG CALPEX UNO 75/142 (DN65)**
CALPEX PUR-KING Fernwärmeleitung Heizung UNO
mit gewelltem LLDPE-Aussenmantel
75/142 (75x6.8 SDR11) DN 65, 2 1/2"
PEX 6 bar, EVOH-Sperre
Einheit: m

**12.70 BRUGG CALPEX UNO 90/162 (DN80)**
CALPEX PUR-KING Fernwärmeleitung Heizung UNO
mit gewelltem LLDPE-Aussenmantel
90/162 (90x8.2 SDR11) DN 80, 3"
PEX 6 bar, EVOH-Sperre
Einheit: m

**12.80 BRUGG CALPEX UNO 110/162 (DN100)**
CALPEX PUR-KING Fernwärmeleitung Heizung UNO
mit gewelltem LLDPE-Aussenmantel
110/162 (110x10.0 SDR11) DN 100, 4"
PEX 6 bar, EVOH-Sperre
Einheit: m

**12.90 BRUGG CALPEX UNO 110/182 (DN100)**
CALPEX PUR-KING Fernwärmeleitung Heizung UNO
mit gewelltem LLDPE-Aussenmantel
110/182 (110x10.0 SDR11) DN 100, 4"
PEX 6 bar, EVOH-Sperre
Einheit: m

**12.10 BRUGG CALPEX UNO 125/182 (DN125)**
CALPEX PUR-KING Fernwärmeleitung Heizung UNO
mit gewelltem LLDPE-Aussenmantel
125/182 (125x11.4 SDR11) DN 125, 5"
PEX 6 bar, EVOH-Sperre
Einheit: m

**12.11 BRUGG CALPEX UNO 140/202 (DN125)**
CALPEX PUR-KING Fernwärmeleitung Heizung UNO
mit gewelltem LLDPE-Aussenmantel
140/202 (140x12.7 SDR11) DN 125, 5"
PEX 6 bar, EVOH-Sperre
Einheit: m

**12.12 BRUGG CALPEX UNO 160/250 (DN150)**
CALPEX PUR-KING Fernwärmeleitung Heizung UNO
mit glattem PE-HD-Aussenmantel
160/250 (160x14.6 SDR11) DN 150, 6"
PEX 6 bar, EVOH-Sperre, Stange à 12m

**Ausführungsbeschreibung 0001 CALPEX UNO**
*CALPEX UNO PLUS Fernwärmeleitung ( Heizung - SDR11 / 6 bar)*
Typ: CALPEX UNO PLUS - werkseitig vorgefertigte
 wärmegedämmte Fernwärmeleitung gem. EN 15632-1 /-2
 mit Plusisolierung
Hersteller: Brugg Rohrsysteme AG, Schweiz
Beschrieb: Flexible, selbstkompensierend und
 längswasserdichte Fernwärmeleitung
 für die Erdverlegung
Anwendung: Heizungseinsatz geeignet bis max. 95°C
 (gleitend) und 6 bar
Mediumrohr: vernetztes Polyethylen (PEXa) gem.
 DIN 16892/16893 mit Sauerstoff-Diffusions-
 sperre (EVOH) gem. DIN 4726
Dämmmung: kontinuierlich hergestellter FCKW-freier,
 flexibler Polyurethan-Hochdruckschaum
 mit Lambda-Wert 0.0199 W/mK (PUR-KING)
Außenmantel: sinusförmigförmig gewellte und nahtlos
 aufextrudiertesPolyethylen (LLD-PE)
Lieferung: auf Trommeln, Ringen und Stränge
Werksprüfung: inklusive Werksprüfung

**12.13 BRUGG CALPEX UNO 25/91 PLUS (DN20)**
CALPEX PUR-KING Fernwärmeleitung Heizung UNO
mit gewelltem LLDPE-Aussenmantel
25/91 (25x2.3 SDR11) DN 20, 3/4"
PEX 6 bar, EVOH-Sperre
Einheit: m

**12.14 BRUGG CALPEX UNO 32/91 PLUS (DN25)**
CALPEX PUR-KING Fernwärmeleitung Heizung UNO
mit gewelltem LLDPE-Aussenmantel
32/91 (32x2.9 SDR11) DN 25, 1"
PEX 6 bar, EVOH-Sperre
Einheit: m

**12.15 BRUGG CALPEX UNO 40/111 PLUS (DN32)**
CALPEX PUR-KING Fernwärmeleitung Heizung UNO
mit gewelltem LLDPE-Aussenmantel
40/111 (40x3.7 SDR11) DN 32, 1 1/4"
PEX 6 bar, EVOH-Sperre
Einheit: m

**12.16 BRUGG CALPEX UNO 50/126 PLUS (DN40)**
CALPEX PUR-KING Fernwärmeleitung Heizung UNO
mit gewelltem LLDPE-Aussenmantel
50/126 (50x4.6 SDR11) DN 40, 1 1/2"
PEX 6 bar, EVOH-Sperre
Einheit: m

**12.17 BRUGG CALPEX UNO 63/142 PLUS (DN50)**
CALPEX PUR-KING Fernwärmeleitung Heizung UNO
mit gewelltem LLDPE-Aussenmantel
63/142 (63x5.8 SDR11) DN 50, 2"
PEX 6 bar, EVOH-Sperre
Einheit: m

**12.18 BRUGG CALPEX UNO 75/162 PLUS (DN65)**
CALPEX PUR-KING Fernwärmeleitung Heizung UNO
mit gewelltem LLDPE-Aussenmantel
75/162 (75x6.8 SDR11) DN 65, 2 1/2"
PEX 6 bar, EVOH-Sperre
Einheit: m

**12.19 BRUGG CALPEX UNO 90/182 PLUS (DN80)**
CALPEX PUR-KING Fernwärmeleitung Heizung UNO
mit gewelltem LLDPE-Aussenmantel
90/182 (90x8.2 SDR11) DN 80, 3"
PEX 6 bar, EVOH-Sperre
Einheit: m

**12.20 BRUGG CALPEX UNO 110/202 PLUS (DN100)**
CALPEX PUR-KING Fernwärmeleitung Heizung UNO
mit gewelltem LLDPE-Aussenmantel
110/202 (110x10.0 SDR11) DN 100, 4"
PEX 6 bar, EVOH-Sperre
Einheit: m

**12.21 BRUGG CALPEX UNO 125/202 PLUS (DN125)**
CALPEX PUR-KING Fernwärmeleitung Heizung UNO
mit gewelltem LLDPE-Aussenmantel
125/202 (125x11.4 SDR11) DN 125, 5"
PEX 6 bar, EVOH-Sperre
Einheit: m

#### Abschnitt 01.03 BRUGG CALPEX DUO Fernwärmeleitung (Heizung - SDR11 / 6 bar)

**Ausführungsbeschreibung 0001**
*CALPEX DUO Fernwärmeleitung ( Heizung - SDR11 / 6 bar)*
Typ:  CALPEX DUO - werkseitig vorgefertigte
  wärmegedämmte
  Fernwärmedoppelleitung gem. EN 15632-1 /-2
Hersteller:  Brugg Rohrsysteme AG, Schweiz
Beschrieb:  Flexible, selbstkompensierend und
  längswasserdichte
  Fernwärmeleitung für die Erdverlegung
Anwendung:  Heizungseinsatz geeignet bis max. 95°C
  (gleitend) und 6 bar
Mediumrohr:  zwei vernetzte Polyethylenrohre (PEXa) für
  Vor- und Rücklauf
  gem. DIN 16892/16893 mit Sauerstoff Diffusionssperre
  (EVOH) gem. DIN 4726
Dämmmung:  kontinuierlich hergestellter FCKW-freier,
  flexibler Polyurethan-Hochdruckschaum
  mit Lambda-Wert 0.0199 W/mK (PUR-KING)
Außenmantel: sinusförmig förmig gewellte und nahtlos
  aufextrudiertes
  Polyethylen (LLD-PE)
Lieferung:  auf Trommeln, Ringen und Stränge
Werksprüfung: inklusive Werksprüfung

**13.10 BRUGG CALPEX DUO 25+25/91 (DN20)**
CALPEX PUR-KING Fernwärmeleitung Heizung DUO
mit gewelltem LLDPE-Aussenmantel
25+25/91 (25x2.3 SDR11) DN 20+20, 3/4"
PEX 6 bar, EVOH-Sperre
Einheit: m

**13.20 BRUGG CALPEX DUO 32+32/111 (DN25)**
CALPEX PUR-KING Fernwärmeleitung Heizung DUO
mit gewelltem LLDPE-Aussenmantel
32+32/111 (32x2.9 SDR11) DN 25+25, 1"
PEX 6 bar, EVOH-Sperre
Einheit: m

**13.30 BRUGG CALPEX DUO 40+40/126 (DN32)**
CALPEX PUR-KING Fernwärmeleitung Heizung DUO
mit gewelltem LLDPE-Aussenmantel
40+40/126 (40x3.7 SDR11) DN 32+32, 1 1/4"
PEX 6 bar, EVOH-Sperre
Einheit: m

**13.40 BRUGG CALPEX DUO 50+50/162 (DN40)**
CALPEX PUR-KING Fernwärmeleitung Heizung DUO
mit gewelltem LLDPE-Aussenmantel
50+50/162 (50x4.6 SDR11) DN 40+40, 1 1/2"
PEX 6 bar, EVOH-Sperre
Pentan geschäumt
Einheit: m

**13.50 BRUGG CALPEX DUO 63+63/182 (DN50)**
CALPEX PUR-KING Fernwärmeleitung Heizung DUO
mit gewelltem LLDPE-Aussenmantel
63+63/182 (63x5.8 SDR11) DN 50+50, 2"
PEX 6 bar, EVOH-Sperre
Pentan geschäumt
Einheit: m

**13.60 BRUGG CALPEX DUO 75+75/202 (DN65)**
CALPEX PUR-KING Fernwärmeleitung Heizung DUO
mit gewelltem LLDPE-Aussenmantel
75+75/202 (75x6.8 SDR11) DN 65+65, 2 1/2"
PEX 6 bar, EVOH-Sperre
Pentan geschäumt
Einheit: m

**Ausführungsbeschreibung 0001**
*CALPEX DUO PLUS Fernwärmeleitung ( Heizung - SDR11 / 6 bar)*
Typ: CALPEX DUO PLUS - werkseitig vorgefertigte
 wärmegedämmte Fernwärmeleitung gem. EN 15632-1 /-2
 mit Plusisolierung
Hersteller: Brugg Rohrsysteme AG, Schweiz
Beschrieb: Flexible, selbstkompensierend und
 längswasserdichte Fernwärmeleitung
 für die Erdverlegung
Anwendung: Heizungseinsatz geeignet bis max. 95°C
 (gleitend) und 6 bar
Mediumrohr: vernetztes Polyethylen (PEXa) gem.
 DIN 16892/16893 mit Sauerstoff-Diffusions-
 sperre (EVOH) gem. DIN 4726
Dämmmung: kontinuierlich hergestellter FCKW-freier,
 flexibler Polyurethan-Hochdruckschaum
 mit Lambda-Wert 0.0199 W/mK (PUR-KING)
Außenmantel: sinusförmigförmig gewellte und nahtlos
 aufextrudiertesPolyethylen (LLD-PE)
Lieferung: auf Trommeln, Ringen und Stränge
Werksprüfung: inklusive Werksprüfung

**13.70 BRUGG CALPEX DUO PLUS 25+25/111 (DN20)**
CALPEX PUR-KING Fernwärmeleitung Heizung DUO
mit gewelltem LLDPE-Aussenmantel
25+25/111 (25x2.3 SDR11) DN 20+20, 3/4"
PEX 6 bar, EVOH-Sperre
Einheit: m

**13.80 BRUGG CALPEX DUO PLUS 32+32/126 (DN25)**
CALPEX PUR-KING Fernwärmeleitung Heizung DUO
mit gewelltem LLDPE-Aussenmantel
32+32/126 (32x2.9 SDR11) DN 25+25, 1"
PEX 6 bar, EVOH-Sperre
Einheit: m

**13.90 BRUGG CALPEX DUO PLUS 40+40/142 (DN32)**
CALPEX PUR-KING Fernwärmeleitung Heizung DUO
mit gewelltem LLDPE-Aussenmantel
40+40/142 (40x3.7 SDR11) DN 32+32, 1 1/4"
PEX 6 bar, EVOH-Sperre
Einheit: m

**13.10 BRUGG CALPEX DUO PLUS 50+50/182 (DN40)**
CALPEX PUR-KING Fernwärmeleitung Heizung DUO
mit gewelltem LLDPE-Aussenmantel
50+50/182 (50x4.6 SDR11) DN 40+40, 1 1/2"
PEX 6 bar, EVOH-Sperre
Einheit: m

**13.11 BRUGG CALPEX DUO PLUS 63+63/202 (DN50)**
CALPEX PUR-KING Fernwärmeleitung Heizung DUO
mit gewelltem LLDPE-Aussenmantel
63+63/202 (63x5.8 SDR11) DN 50+50, 2"
PEX 6 bar, EVOH-Sperre

#### Abschnitt 01.04 BRUGG CALPEX UNO Fernwärmeleitung (Sanitär - SDR7.4 / 10 bar)

**Ausführungsbeschreibung 0001 BRUGG CALPEX UNO Fernwärmeleitung (Sanitär - SDR7.4 / 1**
*CALPEX UNO Fernwärmeleitung (Sanitär - SDR7.4 / 10 bar)*
Typ: CALPEX UNO Heizung - werkseitig
 vorgefertigte wärmegedämmte
 Fernwärmeleitung gem. EN 15632-1 /-2
Hersteller: Brugg Rohrsysteme AG, Schweiz
Beschrieb: Flexible, selbstkompensierend und
 längswasserdichte Fernwärmeleitung
 für die Erdverlegung
Anwendung: Sanitäreinsatz geeignet bis
 max. 95°C und 10 bar
Mediumrohr: vernetztes Polyethylen (PEXa) gem.
 DIN 16892/16893 mit Sauerstoff-Diffusions-
 sperre (EVOH) gem. DIN 4726
Dämmmung: kontinuierlich hergestellter FCKW-freier,
 flexibler Polyurethan-Hochdruckschaum
 mit Lambda-Wert 0.0234 W/mK
Außenmantel: sinusförmigförmig gewellte und nahtlos
 aufextrudiertesPolyethylen (LLD-PE)
Lieferung: auf Trommeln, Ringen und Stränge
Werksprüfung: inklusive Werksprüfung

**14.10 BRUGG CALPEX UNO 22/76 (DN16)**
CALPEX-Fernwärmeleitung Sanitär UNO
mit gewelltem LLDPE-Aussenmantel
22/76 (22x3.0 SDR7.4) DN 16, 5/8"
PEX 10 Bar,  EVOH-Sperre
CO2 geschäumt
Einheit: m

**14.20 BRUGG CALPEX UNO 28/76 (DN20)**
CALPEX-Fernwärmeleitung Sanitär UNO
mit gewelltem LLDPE-Aussenmantel
28/76 (28x4.0 SDR7.4) DN 20, 3/4"
PEX 10 Bar, ohne EVOH-Sperre
CO2 geschäumt
Einheit: m

**14.30 BRUGG CALPEX UNO 32/76 (DN25)**
CALPEX-Fernwärmeleitung Sanitär UNO
mit gewelltem LLDPE-Aussenmantel
32/76 (32x4.4 SDR7.4) DN 25, 1"
PEX 10 Bar,  EVOH-Sperre
CO2 geschäumt
Einheit: m

**14.40 BRUGG CALPEX UNO 40/91 (DN32)**
CALPEX-Fernwärmeleitung Sanitär UNO
mit gewelltem LLDPE-Aussenmantel
40/91 (40x5.5 SDR7.4) DN 32, 1 1/4"
PEX 10 Bar,  EVOH-Sperre
CO2 geschäumt
Einheit: m

**14.50 BRUGG CALPEX UNO 50/111 (DN40)**
CALPEX-Fernwärmeleitung Sanitär UNO
mit gewelltem LLDPE-Aussenmantel
50/111 (50x6.9 SDR7.4) DN 40, 1 1/2"
PEX 10 Bar,  EVOH-Sperre
CO2 geschäumt
Einheit: m

**14.60 BRUGG CALPEX UNO 63/126 (DN50)**
CALPEX-Fernwärmeleitung Sanitär UNO
mit gewelltem LLDPE-Aussenmantel
63/126 (63x8.7 SDR7.4) DN 50, 2"
PEX 10 Bar,  EVOH-Sperre
CO2 geschäumt
Einheit: m

**14.70 BRUGG CALPEX UNO 75/142 (DN65)**
CALPEX-Fernwärmeleitung Sanitär UNO
mit gewelltem LLDPE-Aussenmantel
75/142 (75x10.3 SDR7.4) DN 65, 2 1/2"
PEX 10 Bar,  EVOH-Sperre
CO2 geschäumt

!!! auf Anfrage erhältlich
Einheit: m

**14.80 BRUGG CALPEX UNO 90/162 (DN80)**
CALPEX-Fernwärmeleitung Sanitär UNO
mit gewelltem LLDPE-Aussenmantel
90/162 (90x12.3 SDR7.4) DN 80, 3"
PEX 10 Bar,  EVOH-Sperre
CO2 geschäumt

!!! auf Anfrage erhältlich
Einheit: m

**14.90 BRUGG CALPEX UNO 110/162 (DN100)**
CALPEX-Fernwärmeleitung Sanitär UNO
mit gewelltem LLDPE-Aussenmantel
110/162 (110x15.1 SDR7.4) DN100, 4"
PEX 10 Bar,  EVOH-Sperre
CO2 geschäumt

!!! auf Anfrage erhältlich
Einheit: m

**14.10 BRUGG CALPEX UNO 125/182 (DN125)**
CALPEX-Fernwärmeleitung Sanitär UNO
mit gewelltem LLDPE-Aussenmantel
125/182 (125x17.1 SDR7.4) DN 125, 5"
PEX 10 Bar,  EVOH-Sperre
CO2 geschäumt

!!! auf Anfrage erhältlich
Einheit: m

#### Abschnitt 01.05 BRUGG CALPEX DUO Fernwärmeleitung (Sanitär - SDR7.4 / 10 bar)

**Ausführungsbeschreibung 0001 BRUGG CALPEX UNO Fernwärmeleitung (Sanitär - SDR7.4 / 1**
*CALPEX DUO Fernwärmeleitung (Sanitär - SDR7.4 / 10 bar)*
Typ: CALPEX DUO Sanitär - werkseitig
 vorgefertigte wärmegedämmte
 Fernwärmeleitung gem. EN 15632-1 /-2
Hersteller: Brugg Rohrsysteme AG, Schweiz
Beschrieb: Flexible, selbstkompensierend und
 längswasserdichte Fernwärmeleitung
 für die Erdverlegung
Anwendung: Sanitäreinsatz geeignet bis
 max. 95°C und 10 bar
Mediumrohr: vernetztes Polyethylen (PEXa) gem.
 DIN 16892/16893 mit Sauerstoff-Diffusions-
 sperre (EVOH) gem. DIN 4726
Dämmmung: kontinuierlich hergestellter FCKW-freier,
 flexibler Polyurethan-Hochdruckschaum
 mit Lambda-Wert 0.0234 W/mK
Außenmantel: sinusförmigförmig gewellte und nahtlos
 aufextrudiertesPolyethylen (LLD-PE)
Lieferung: auf Trommeln, Ringen und Stränge
Werksprüfung: inklusive Werksprüfung

**15.10 BRUGG CALPEX DUO 28+22/91 (DN20+16)**
CALPEX-Fernwärmeleitung Sanitär DUO
mit gewelltem LLDPE-Aussenmantel
28+22/91 (28x4.0+22x2.8 SDR7.4)
DN 20+16, 3/4"+5/8"
PEX 10 bar, EVOH-Sperre
CO2 geschäumt
Einheit: m

**15.20 BRUGG CALPEX DUO 32+22/111 (DN25+16)**
CALPEX-Fernwärmeleitung Sanitär DUO
mit gewelltem LLDPE-Aussenmantel
32+22/111 (32x4.4+22x3.0 SDR7.4)
DN 25+16, 1"+5/8"
PEX 10 bar, EVOH-Sperre
CO2 geschäumt
Einheit: m

**15.30 BRUGG CALPEX DUO 40+28/126 (DN32+20)**
CALPEX-Fernwärmeleitung Sanitär DUO
mit gewelltem LLDPE-Aussenmantel
40+28/126 (40x5.5+28x4.0 SDR7.4)
DN 32+20, 1 1/4"+3/4"
PEX 10 bar, EVOH-Sperre
CO2 geschäumt
Einheit: m

**15.40 BRUGG CALPEX DUO 50+32/126 (DN40+25)**
CALPEX-Fernwärmeleitung Sanitär DUO
mit gewelltem LLDPE-Aussenmantel
50+32/126 (50x6.9+32x4.4 SDR7.4)
DN 40+25, 1 1/2"+1"
PEX 10 bar, EVOH-Sperre
CO2 geschäumt
Einheit: m

#### Abschnitt 01.06 BRUGG CALPEX UNO mit Heizbandkanal (Sanitär - SDR7.4 / 10 bar)

**Ausführungsbeschreibung 0001 BRUGG CALPEX UNO mit Heizbandkanal (Sanitär - SDR7.4 /**
*CALPEX UNO mit Heizbandkanal (Sanitär - SDR7.4 / 10 bar)*
Typ: CALPEX UNO Sanitär - werkseitig
 vorgefertigte wärmegedämmte
 Fernwärmeleitung gem. EN 15632-1 /-2
Hersteller: Brugg Rohrsysteme AG, Schweiz
Beschrieb: Flexible, selbstkompensierend und
 längswasserdichte Fernwärmeleitung
 für die Erdverlegung
Anwendung: Sanitäreinsatz geeignet bis
 max. 95°C und 10 bar
Mediumrohr: vernetztes Polyethylen (PEXa) gem.
 DIN 16892/16893 mit Sauerstoff-Diffusions-
 sperre (EVOH) gem. DIN 4726
Dämmmung: kontinuierlich hergestellter FCKW-freier,
 flexibler Polyurethan-Hochdruckschaum
 mit Lambda-Wert 0.0234 W/mK
Außenmantel: sinusförmigförmig gewellte und nahtlos
 aufextrudiertesPolyethylen (LLD-PE)
Lieferung: auf Trommeln, Ringen und Stränge
Werksprüfung: inklusive Werksprüfung

**16.10 BRUGG CALPEX UNO 32/111 (DN25) HBK**
CALPEX-Fernwärmeleitung Sanitär UNO
mit gewelltem LLDPE-Aussenmantel
32/111 (32x4.4 SDR7.4) DN 25, 1"
PEX 10 Bar,  EVOH-Sperre
CO2 geschäumt, mit Heizbandkanal
Einheit: m

**16.20 BRUGG CALPEX UNO 40/126 (DN32) HBK**
CALPEX-Fernwärmeleitung Sanitär UNO
mit gewelltem LLDPE-Aussenmantel
40/126 (40x5.5 SDR7.4) DN 32, 1 1/4"
PEX 10 Bar, EVOH-Sperre
CO2 geschäumt, mit Heizbandkanal
Einheit: m

**16.30 BRUGG CALPEX UNO 50/126 (DN40) HBK**
CALPEX-Fernwärmeleitung Sanitär UNO
mit gewelltem LLDPE-Aussenmantel
50/126 (50x6.9 SDR7.4) DN 40, 1 1/2"
PEX 10 Bar,  EVOH-Sperre
CO2 geschäumt, mit Heizbandkanal
Einheit: m

#### Abschnitt 01.07 BRUGG CALPEX QUADRIGA Kombisystem (Heizung / Sanitär)

**17.10 BRUGG CALPEX QUADRIGA H25+25/S28+22/142**
CALPEX-Fernwärmeleitung Heizung+Sanitär
Quadriga, mit gewelltem LLDPE-Aussenmantel
H= 25+25 / S=28+22 / 142
(25x2.3 / 28x4.0+22x3.0) DN 20/DN 20+16
PEX H=6 bar+S=10 bar,  EVOH-Sperre
CO2 geschäumt
<Sanitärrohr mit EVOH-Sperre
Einheit: m

**17.20 BRUGG CALPEX QUADRIGA H32+32/S28+22/142**
CALPEX-Fernwärmeleitung Heizung+Sanitär
Quadriga, mit gewelltem LLDPE-Aussenmantel
H= 32+32 / S=28+22 / 142
(32x2.9 / 28x4.0+22x3.0) DN 25/DN 20+16
PEX H=6 bar+S=10 bar,  EVOH-Sperre
CO2 geschäumt
<Sanitärrohr mit EVOH-Sperre

**17.30 BRUGG CALPEX QUADRIGA H32+32/S32+22/142**
CALPEX-Fernwärmeleitung Heizung+Sanitär
Quadriga, mit gewelltem LLDPE-Aussenmantel
H= 32+32 / S=32+22 / 142
(32x2.9 / 32x4.4+22x3.0) DN 25/DN 25+16
PEX H=6 bar+S=10 bar,  EVOH-Sperre
CO2 geschäumt
<Sanitärrohr mit EVOH-Sperre

**17.40 BRUGG CALPEX QUADRIGA H40+40/S40+28/162**
CALPEX-Fernwärmeleitung Heizung+Sanitär
Quadriga, mit gewelltem LLDPE-Aussenmantel
H= 40+40 / S=40+28 / 162
(40x3.7 / 40x5.5+28x4.0) DN 32/DN 32+20
PEX H=6 bar+S=10 bar,  EVOH-Sperre
CO2 geschäumt
<Sanitärrohr mit EVOH-Sperre

#### Abschnitt 01.08 BRUGG CALPEX - Hauseinführungsbogen (Heizung - SDR11 / 6 bar)

**18.10 CALPEX UNO- Bogen 90° DN 20**
CALPEX-Bogen 90° Heizung UNO L= 1.6x1.1 m
25/76 (25x2.3 SDR11) DN 20, 3/4"
PEXa 6 bar, EVOH-Sperre
Einheit: Stk

**18.20 CALPEX UNO- Bogen 90° DN 25**
CALPEX-Bogen 90° Heizung UNO L= 1.6x1.1 m
32/76 (32x2.9 SDR11) DN 25, 1"
PEXa 6 bar, EVOH-Sperre
Einheit: Stk

**18.30 CALPEX UNO- Bogen 90° DN 32**
CALPEX-Bogen 90° Heizung UNO L= 1.6x1.1 m
40/91 (40x3.7 SDR11) DN 32, 1 1/4"
PEXa 6 bar, EVOH-Sperre
Einheit: Stk

**18.40 CALPEX UNO- Bogen 90° DN 40**
CALPEX-Bogen 90° Heizung UNO L= 1.6x1.1 m
50/111 (50x4.6 SDR11) DN 40, 1 1/2"
PEXa 6 bar, EVOH-Sperre
Einheit: Stk

**18.50 CALPEX UNO- Bogen 90° DN 50**
CALPEX-Bogen 90° Heizung UNO L= 1.6x1.1 m
63/126 (63x5.8 SDR11) DN 50, 2"
PEXa 6 bar, EVOH-Sperre
Einheit: Stk

**18.60 CALPEX UNO- Bogen 90° DN 65**
CALPEX-Bogen 90° Heizung UNO L= 1.6x1.1 m
75/142 (75x6.8 SDR11) DN 65, 2 1/2"
PEXa 6 bar, EVOH-Sperre
Einheit: Stk

**18.70 CALPEX UNO- Bogen 90° DN 80**
CALPEX-Bogen 90° Heizung UNO L= 1.6x1.1 m
90/162 (90x8.2 SDR11) DN 80, 3"
PEXa 6 bar, EVOH-Sperre
Einheit: Stk

**18.80 CALPEX UNO- Bogen 90° DN 100**
CALPEX-Bogen 90° Heizung UNO L= 1.6x1.1 m
110/162 (110x10.0 SDR11) DN100, 4"
PEXa 6 bar, EVOH-Sperre
Einheit: Stk

**18.90 CALPEX UNO- Bogen 90° DN 100**
CALPEX-Bogen 90° Heizung UNO L= 1.6x1.1 m
110/182 (110x10.0 SDR11) DN 100, 4"
PEXa 6 bar, EVOH-Sperre

**18.10 CALPEX UNO- Bogen 90° DN 125**
CALPEX-Bogen 90° Heizung UNO L= 1.6x1.1 m
125/182 (125x11.4 SDR11), DN 125, 5"
PEXa 6 bar, EVOH-Sperre
Einheit: Stk

**18.11 CALPEX UNO- Bogen 90° DN 125**
CALPEX-Bogen 90° Heizung UNO L= 1.0x1.0 m
140/225 vorkonfektioniert mit Pressfittingen für
Übergang auf 140x12.7 SDR11, DN 125, 5"
Mediumrohr aus Stahl
Einheit: Stk

**18.12 CALPEX UNO- Bogen 90° DN 150**
CALPEX-Bogen 90° Heizung UNO L= 1.0x1.0 m
160/250 vorkonfektioniert mit Pressfittingen für
Übergang auf 160x14.6 SDR11, DN 150, 6"
Mediumrohr aus Stahl

**18.13 CALPEX UNO- Bogen 90° DN 20 Plus**
CALPEX-Bogen 90° Heizung UNO L= 1.6x1.1 m
25/91 (25x2.3 SDR11) DN 20, 3/4"
PEXa 6 bar, EVOH-Sperre
Einheit: Stk

**18.14 CALPEX UNO- Bogen 90° DN 25 Plus**
CALPEX-Bogen 90° Heizung UNO L= 1.6x1.1 m
32/91 (32x2.9 SDR11) DN 25, 1"
PEXa 6 bar, EVOH-Sperre
Einheit: Stk

**18.15 CALPEX UNO- Bogen 90° DN 32 Plus**
CALPEX-Bogen 90° Heizung UNO L= 1.6x1.1 m
40/111 (40x3.7 SDR11) DN 32, 1 1/4"
PEXa 6 bar, EVOH-Sperre
Einheit: Stk

**18.16 CALPEX UNO- Bogen 90° DN 40 Plus**
CALPEX-Bogen 90° Heizung UNO L= 1.6x1.1 m
50/126 (50x4.6 SDR11) DN 40, 1 1/2"
PEXa 6 bar, EVOH-Sperre
Einheit: Stk

**18.17 CALPEX UNO- Bogen 90° DN 50 Plus**
CALPEX-Bogen 90° Heizung UNO L= 1.6x1.1 m
63/142 (63x5.8 SDR11) DN 50, 2"
PEXa 6 bar, EVOH-Sperre
Einheit: Stk

**18.18 CALPEX UNO- Bogen 90° DN 65 Plus**
CALPEX-Bogen 90° Heizung UNO L= 1.6x1.1 m
75/162 (75x6.8 SDR11) DN 65, 2 1/2"
PEXa 6 bar, EVOH-Sperre
Einheit: Stk

**18.19 CALPEX UNO- Bogen 90° DN 80 Plus**
CALPEX-Bogen 90° Heizung UNO L= 1.6x1.1 m
90/182 (90x8.2 SDR11) DN 80, 3"
PEXa 6 bar, EVOH-Sperre
Einheit: Stk

**18.20 CALPEX UNO- Bogen 90° DN 100 Plus**
CALPEX-Bogen 90° Heizung UNO L= 1.6x1.1 m
110/202 (110x10.0 SDR11) DN100, 4"
PEXa 6 bar, EVOH-Sperre
Einheit: Stk

**18.21 CALPEX UNO- Bogen 90° DN 125 Plus**
CALPEX-Bogen 90° Heizung UNO L= 1.6x1.1 m
125/202 (125x11.4 SDR11) DN 125, 5"
PEXa 6 bar, EVOH-Sperre
Einheit: Stk

**18.22 CALPEX DUO- Bogen 90° DN 20**
CALPEX-Bogen 90° Heizung DUO L= 1.6x1.1 m
25+25/91 (2x 25x2.3 SDR11) DN 20+20, 2x3/4"
PEXa 6 bar, EVOH-Sperre
Einheit: Stk

**18.23 CALPEX DUO- Bogen 90° DN 25**
CALPEX-Bogen 90° Heizung DUO L= 1.6x1.1 m
32+32/111 (2x 32x2.9 SDR11) DN 25+25, 2x1"
PEXa 6 bar, EVOH-Sperre
Einheit: Stk

**18.24 CALPEX DUO- Bogen 90° DN 32**
CALPEX-Bogen 90° Heizung DUO L= 1.6x1.1 m
40+40/126 (2x 40x3.7 SDR11) DN 32+32, 2x1 1/4"
PEXa 6 bar, EVOH-Sperre
Einheit: Stk

**18.25 CALPEX DUO- Bogen 90° DN 40**
CALPEX-Bogen 90° Heizung DUO L= 1.6x1.1 m
50+50/162 (2x 50x4.6 SDR11) DN 40+40, 2x1 1/2"
PEXa 6 bar, EVOH-Sperre
Einheit: Stk

**18.26 CALPEX DUO- Bogen 90° DN 50**
CALPEX-Bogen 90° Heizung DUO L= 1.6x1.1 m
63+63/182 (2x 63x5.8 SDR11) DN 50+50, 2x2"
PEXa 6 bar, EVOH-Sperre
Einheit: Stk

**18.27 CALPEX DUO- Bogen 90° DN 65**
CALPEX-Bogen 90° Heizung DUO L= 1.6x1.1 m
75+75/202 (2x 75x6.8 SDR11) DN 65+65, 2x2 1/2"
PEXa 6 bar, EVOH-Sperre
Einheit: Stk

**18.28 CALPEX DUO- Bogen 90° DN 20 Plus**
CALPEX-Bogen 90° Heizung DUO L= 1.6x1.1 m
25+25/111 (2x 25x2.3 SDR11) DN 20+20, 2x3/4"
PEXa 6 bar, EVOH-Sperre
Einheit: Stk

**18.29 CALPEX DUO- Bogen 90° DN 25 Plus**
CALPEX-Bogen 90° Heizung DUO L= 1.6x1.1 m
32+32/126 (2x 32x2.9 SDR11) DN 25+25, 2x1"
PEXa 6 bar, EVOH-Sperre
Einheit: Stk

**18.30 CALPEX DUO- Bogen 90° DN 32 Plus**
CALPEX-Bogen 90° Heizung DUO L= 1.6x1.1 m
40+40/142 (40x3.7 SDR11) DN 32+32, 2x1 1/4"
PEXa 6 bar, EVOH-Sperre
Einheit: Stk

**18.31 CALPEX DUO- Bogen 90° DN 40 Plus**
CALPEX-Bogen 90° Heizung DUO L= 1.6x1.1 m
50+50/182 (2x 50x4.6 SDR11) DN 40+40, 2x1 1/2"
PEXa 6 bar, EVOH-Sperre
Einheit: Stk

**18.32 CALPEX DUO- Bogen 90° DN 50 Plus**
CALPEX-Bogen 90° Heizung DUO L= 1.6x1.1 m
63+63/202 (2x 63x5.8 SDR11) DN 50+50, 2x2"
PEXa 6 bar, EVOH-Sperre
Einheit: Stk

#### Abschnitt 01.09 BRUGG CALPEX - Hauseinführungsbogen (Sanitär - SDR7.4 / 10 bar)

**19.10 CALPEX UNO- Bogen 90° DN 16**
CALPEX-Bogen 90° Sanitär UNO L= 1.6x1.1 m
22/76 (22x3.0 SDR11) DN 16, 5/8"
PEXa 10 bar, EVOH-Sperre
Einheit: Stk

**19.20 CALPEX UNO- Bogen 90° DN 20**
CALPEX-Bogen 90° Sanitär UNO L= 1.6x1.1 m
28/76 (28x4.0 SDR11) DN 20, 3/4"
PEXa 10 bar, EVOH-Sperre
Einheit: Stk

**19.30 CALPEX UNO- Bogen 90° DN 25**
CALPEX-Bogen 90° Sanitär UNO L= 1.6x1.1 m
32/76 (32x4.4 SDR11) DN 25, 1"
PEXa 10 bar, EVOH-Sperre
Einheit: Stk

**19.40 CALPEX UNO- Bogen 90° DN 32**
CALPEX-Bogen 90° Sanitär UNO L= 1.6x1.1 m
40/91 (40x5.5 SDR11) DN 32, 1 1/4"
PEXa 10 bar, EVOH-Sperre
Einheit: Stk

**19.50 CALPEX UNO- Bogen 90° DN 40**
CALPEX-Bogen 90° Sanitär UNO L= 1.6x1.1 m
50/111 (50x6.9 SDR11) DN 40, 1 1/2"
PEXa 10 bar, EVOH-Sperre
Einheit: Stk

**19.60 CALPEX UNO- Bogen 90° DN 50**
CALPEX-Bogen 90° Sanitär UNO L= 1.6x1.1 m
63/126 (63x8.7 SDR11) DN 50, 2"
PEXa 10 bar, EVOH-Sperre
Einheit: Stk

**19.70 CALPEX UNO- Bogen 90° DN 25 HBK**
CALPEX-Bogen 90° Sanitär UNO L= 1.6x1.1 m
32/111 (32x4.4 SDR11) DN 25, 1"
PEXa 10 bar, EVOH-Sperre
mit Heizbandkanal
Einheit: Stk

**19.80 CALPEX UNO- Bogen 90° DN 32 HBK**
CALPEX-Bogen 90° Sanitär UNO L= 1.6x1.1 m
40/126 (40x5.5 SDR11) DN 32, 1 1/4"
PEXa 10 bar, EVOH-Sperre$
mit Heizbandkanal
Einheit: Stk

**19.90 CALPEX UNO- Bogen 90° DN 40 HBK**
CALPEX-Bogen 90° Sanitär UNO L= 1.6x1.1 m
50/126 (50x6.9 SDR11) DN 40, 1 1/2"
PEXa 10 bar, EVOH-Sperre
mit Heizbandkanal
Einheit: Stk

**19.10 CALPEX DUO- Bogen 90° DN 20+16**
CALPEX-Bogen 90° Sanitär DUO L= 1.6x1.1 m
28+22/91 (28x4.0+22x2.8 SDR7.4) DN 20+16, 3/4"+5/8"
PEXa 10 bar, EVOH-Sperre
Einheit: Stk

**19.11 CALPEX DUO- Bogen 90° DN 25+16**
CALPEX-Bogen 90° Sanitär DUO L= 1.6x1.1 m
32+22/111 (32x4.4+22x3.0 SDR7.4) DN 25+16, 1"+5/8"
PEXa 10 bar, EVOH-Sperre
Einheit: Stk

**19.12 CALPEX DUO- Bogen 90° DN 32+20**
CALPEX-Bogen 90° Heizung DUO L= 1.6x1.1 m
40+28/126 (40x5.5+28x4.0 SDR7.4) DN 32+20, 1 1/4"+3/4"
PEXa 10 bar, EVOH-Sperre
Einheit: Stk

**19.13 CALPEX DUO- Bogen 90° DN 40+25**
CALPEX-Bogen 90° Sanitär DUO L= 1.6x1.1 m
50+32/126 (50x6.9+32x4.4 SDR7.4) DN 40+25, 1 1/2"+1"
PEXa 10 bar, EVOH-Sperre
Einheit: Stk

#### Abschnitt 01.10 BRUGG CALPEX - Hosenrohre (Heizung - SDR11 / 6 bar)

**Ausführungsbeschreibung 0000**
*CPX Hosenrohr*
CALPEX Hosenrohr
Hersteller/ Typ: BRUGG/ CPX HR
Vorgedämmtes Formstück zum Übergang zwischen zwei
CALPEX-UNO mit einer CALPEX-DUO Leitung
Material PEXa

**11.10 CALPEX Hosenrohr DN20**
CALPEX-Hosenrohr Heizung, Typ Vereinigung
CPX-CPX 25+25/91-25/76 (25x2.3 SDR11)
Mediumrohre aus PEXa
Einheit: Stk

**11.20 CALPEX Hosenrohr DN25**
CALPEX-Hosenrohr Heizung, Typ Vereinigung
CPX-CPX 32+32/111-32/76 (32x2.9 SDR11)
Mediumrohre aus PEXa
Einheit: Stk

**11.30 CALPEX Hosenrohr DN32**
CALPEX-Hosenrohr Heizung, Typ Vereinigung
CPX-CPX 40+40/126-40/91 (40x3.7 SDR11)
Mediumrohre aus PEXa
Einheit: Stk

**11.40 CALPEX Hosenrohr DN40**
CALPEX-Hosenrohr Heizung, Typ Vereinigung
CPX-CPX 50+50/162-50/111 (50x4.6 SDR11)
Mediumrohre aus PEXa
Einheit: Stk

**11.50 CALPEX Hosenrohr DN50**
CALPEX-Hosenrohr Heizung, Typ Vereinigung
CPX-CPX 63+63/182-63/126 (63x5.8 SDR11)
Mediumrohre aus PEXa
Einheit: Stk

**11.60 CALPEX Hosenrohr DN65**
CALPEX-Hosenrohr Heizung, Typ Vereinigung
CPX-CPX 75+75/202-75/142 (75x6.8 SDR11)
Mediumrohre aus PEXa
Einheit: Stk

**11.70 CALPEX Hosenrohr DN20 PLUS**
CALPEX-Hosenrohr Heizung, Typ Vereinigung
CPX-CPX 25+25/111-25/91 (25x2.3 SDR11)
Mediumrohre aus PEXa

**11.80 CALPEX Hosenrohr DN25 PLUS**
CALPEX-Hosenrohr Heizung, Typ Vereinigung
CPX-CPX 32+32/126-32/91 (32x2.9 SDR11)
Mediumrohre aus PEXa
Einheit: Stk

**11.90 CALPEX Hosenrohr DN32 PLUS**
CALPEX-Hosenrohr Heizung, Typ Vereinigung
CPX-CPX 40+40/142-40/111 (40x3.7 SDR11)
Mediumrohre aus PEXa
Einheit: Stk

**11.10 CALPEX Hosenrohr DN40 PLUS**
CALPEX-Hosenrohr Heizung, Typ Vereinigung
CPX-CPX 50+50/182-50/126 (50x4.6 SDR11)
Mediumrohre aus PEXa
Einheit: Stk

**11.11 CALPEX Hosenrohr DN50 PLUS**
CALPEX-Hosenrohr Heizung, Typ Vereinigung
CPX-CPX 63+63/202-63/142 (63x5.8 SDR11)
Mediumrohre aus PEXa
Einheit: Stk

#### Abschnitt 01.11 BRUGG CALPEX - Schraubverbindungen (Heizung - SDR11 / 6 bar)

**Ausführungsbeschreibung 0000**
*CALPEX-Anschlussstück Schraubverbindung mit Aussengewinde PN6 (SDR11)*
CALPEX Schraub-Anschlussverbindung mit Aussengewinde
für den Übergang auf andere Systeme
mit Klemmhülse radial verpressend
aus Messing mit Außengewinde
  DN20 - R 3/4"
  DN25 - R 1"
  DN32 - R 1 1/4"
  DN40 - R 1 1/2"
  DN50 - R 2"
  DN65 - R 2 1/2"
  DN80 - R 3"
DN100 - R 4"
DN125 - R 5"

**11.11 PEX/PE-Anschlussstück Schraubverbindung mit Aussengewinde DN20**
PEX/PE-Anschlussstück Schraubverbindung
Aussengewinde 3/4"
D= 25x2.3 mm SDR11
Messing entzinkungsbeständig
Einheit: Stk

**01.11.0002 PEX/PE-Anschlussstück Schraubverbindung mit Aussengewinde DN20**
PEX/PE-Anschlussstück Schraubverbindung
Aussengewinde 3/4"
D= 25x2.3 mm SDR11
Messing entzinkungsbeständig
Einheit: Stk

**01.11.0003 PEX/PE-Anschlussstück Schraubverbindung mit Aussengewinde DN 25**
PEX/PE-Anschlussstück Schraubverbindung
Aussengewinde 1"
D= 32x2.9 mm SDR11
Messing entzinkungsbeständig
Einheit: Stk

**01.11.0004 PEX/PE-Anschlussstück Schraubverbindung mit Aussengewinde DN 32**
PEX/PE-Anschlussstück Schraubverbindung
Aussengewinde 1 1/4"
D= 40x3.7 mm SDR11
Messing entzinkungsbeständig
Einheit: Stk

**01.11.0005 PEX/PE-Anschlussstück Schraubverbindung mit Aussengewinde DN 40**
PEX/PE-Anschlussstück Schraubverbindung
Aussengewinde 1 1/2"
D= 50x4.6 mm SDR11
Messing entzinkungsbeständig
Einheit: Stk

**01.11.0006 PEX/PE-Anschlussstück Schraubverbindung mit Aussengewinde DN 50**
PEX/PE-Anschlussstück Schraubverbindung
Aussengewinde 2"
D= 63x5.7 mm SDR11
Messing entzinkungsbeständig
Einheit: Stk

**01.11.0007 PEX/PE-Anschlussstück Schraubverbindung mit Aussengewinde DN 65**
PEX/PE-Anschlussstück Schraubverbindung
Aussengewinde 2 1/2"
D= 75x6.8 mm SDR11
Messing entzinkungsbeständig
Einheit: Stk

**01.11.0008 PEX/PE-Anschlussstück Schraubverbindung mit Aussengewinde DN 80**
PEX/PE-Anschlussstück Schraubverbindung
Aussengewinde 3"
D= 90x8.2 mm SDR11
Messing entzinkungsbeständig
Einheit: Stk

**01.11.0009 PEX/PE-Anschlussstück Schraubverbindung mit Aussengewinde DN 100**
PEX/PE-Anschlussstück Schraubverbindung
Aussengewinde 4"
D= 110x10.0 mm SDR11
Messing entzinkungsbeständig
Einheit: Stk

**Ausführungsbeschreibung 0000**
*CALPEX-Anschlussstück Schraubverbindung mit Schweissende PN6 (SDR11)*
CALPEX-Anschlussstück Schraubverbindung mit
Schweissende PN6 (SDR11)
für den Übergang auf andere Systeme
mit Klemmhülse radial verpressend
aus unlegiertem Stahl
  DN20 - 26,9x2,6
  DN25 - 33,7x2,3
  DN32 - 42,4x2,6
  DN40 - 48,3x2,6
  DN50 - 60,3x2,9
  DN65 - 76,1x3,2
  DN80 - 88,9x3,2
 DN100 -114,3x3,6
 DN125 -139,7x3,6
 DN150 -168,3x4,1

**01.11.0010 PEX/PE-Anschlussstück Schraubverbindung mit Schweissende DN 20**
PEX/PE-Anschlussstück Schraubverbindung
Schweissende 26.9 mm Stahl S235JR
D= 25x2.3 mm SDR11
Einheit: Stk

**01.11.0011 PEX/PE-Anschlussstück Schraubverbindung mit Schweissende DN 25**
PEX/PE-Anschlussstück Schraubverbindung
Schweissende 33.7 mm Stahl S235JR
D= 32x2.9 mm SDR11
Einheit: Stk

**01.11.0012 PEX/PE-Anschlussstück Schraubverbindung mit Schweissende DN 32**
PEX/PE-Anschlussstück Schraubverbindung
Schweissende 42.4 mm Stahl S235JR
D= 40x3.7 mm SDR11
Einheit: Stk

**01.11.0013 PEX/PE-Anschlussstück Schraubverbindung mit Schweissende DN 40**
PEX/PE-Anschlussstück Schraubverbindung
Schweissende 48.3 mm Stahl S235JR
D= 50x4.6 mm SDR11
Einheit: Stk

**01.11.0014 PEX/PE-Anschlussstück Schraubverbindung mit Schweissende DN 50**
PEX/PE-Anschlussstück Schraubverbindung
Schweissende 60.3 mm Stahl S235JR
D= 63x5.7 mm SDR11
Einheit: Stk

**01.11.0015 PEX/PE-Anschlussstück Schraubverbindung mit Schweissende DN 65**
PEX/PE-Anschlussstück Schraubverbindung
Schweissende 76.1 mm Stahl S235JR
D= 75x6.8mm SDR11
Einheit: Stk

**01.11.0016 PEX/PE-Anschlussstück Schraubverbindung mit Schweissende DN 80**
PEX/PE-Anschlussstück Schraubverbindung
Schweissende 88.9 mm Stahl S235JR
D= 90x8.2 mm SDR11
Einheit: Stk

**01.11.0017 PEX/PE-Anschlussstück Schraubverbindung mit Schweissende DN 100**
PEX/PE-Anschlussstück Schraubverbindung
Schweissende 114.3 mm Stahl S235JR
D= 110x10.0 mm SDR11
Einheit: Stk

**01.11.0018 PEX/PE-Anschlussstück Schraubverbindung mit Schweissende DN 125**
PEX/PE-Anschlussstück Schraubverbindung
Schweissende 114.3 mm Stahl S235JR
D= 125x11.4 mm SDR11
Einheit: Stk

**01.11.0019 PEX/PE-Anschlussstück Schraubverbindung mit Schweissende DN 125**
PEX/PE-Anschlussstück Schraubverbindung
Schweissende 139.7 mm Stahl S235JR
D= 140x12.7 mm SDR11
Einheit: Stk

**Ausführungsbeschreibung 0000**
*CALPEX-Anschlussstück Schraubverbindung als Kupplung PN6 (SDR11)*
CALPEX-Anschlussstück Schraubverbindung als Kupplung
PN6 (SDR11) für die Verbindung von PEXa mit PEXa
mit Klemmhülse radial verpressend
aus Messing

**01.11.0020 PEX/PE-Anschlussstück Schraubverbindung als Kupplung DN 20-20**
PEX/PE-Kupplung Schraubverbindung
D= 25x2.3 - 25x2.3 mm SDR11
Messing entzinkungsbeständig
Einheit: Stk

**01.11.0021 PEX/PE-Anschlussstück Schraubverbindung als Kupplung DN 25-25**
PEX/PE-Kupplung Schraubverbindung
D= 32x2.9 - 32x2.9 mm SDR11
Messing entzinkungsbeständig
Einheit: Stk

**01.11.0022 PEX/PE-Anschlussstück Schraubverbindung als Kupplung DN 32-32**
PEX/PE-Kupplung Schraubverbindung
D= 40x3.7 - 40x3.7 mm SDR11
Messing entzinkungsbeständig
Einheit: Stk

**01.11.0023 PEX/PE-Anschlussstück Schraubverbindung als Kupplung DN 40-40**
PEX/PE-Kupplung Schraubverbindung
D= 50x4.6 - 50x4.6 mm SDR11
Messing entzinkungsbeständig
Einheit: Stk

**01.11.0024 PEX/PE-Anschlussstück Schraubverbindung als Kupplung DN 50-50**
PEX/PE-Kupplung Schraubverbindung
D= 63x5.8 - 63x5.8 mm SDR11
Messing entzinkungsbeständig
Einheit: Stk

**01.11.0025 PEX/PE-Anschlussstück Schraubverbindung als Kupplung DN 65-65**
PEX/PE-Kupplung Schraubverbindung
D= 75x6.8 - 75x6.8 mm SDR11
Messing entzinkungsbeständig
Einheit: Stk

**01.11.0026 PEX/PE-Anschlussstück Schraubverbindung als Kupplung DN 75-75**
PEX/PE-Kupplung Schraubverbindung
D= 90x8.2 - 90x8.2  mm SDR11
Messing entzinkungsbeständig
Einheit: Stk

**01.11.0027 PEX/PE-Anschlussstück Schraubverbindung als Kupplung DN 100-100**
PEX/PE-Kupplung Schraubverbindung
D= 110x10.0 - 110x10.0 mm SDR11
Messing entzinkungsbeständig
Einheit: Stk

**Ausführungsbeschreibung 0000**
*CALPEX-Anschlussstück Schraubverbindung als Winkel PN6 (SDR11)*
CALPEX-Anschlussstück Schraubverbindung als Winkel
90°
PN6 (SDR11) für die Verbindung von PEXa mit PEXa
mit Klemmhülse radial verpressend
aus Messing

**01.11.0028 PEX/PE-Anschlussstück Schraubverbindung als Winkel 90° DN 20-20**
PEX/PE-Schraubverbindung
Winkelstück 90°
D= 25x2.3 - 25x2.3 mm SDR11
Messing entzinkungsbeständig
Einheit: Stk

**01.11.0029 PEX/PE-Anschlussstück Schraubverbindung als Winkel 90° DN 25-25**
PEX/PE-Schraubverbindung
Winkelstück 90°
D= 32x2.9 - 32x2.9 mm SDR11
Messing entzinkungsbeständig
Einheit: Stk

**01.11.0030 PEX/PE-Anschlussstück Schraubverbindung als Winkel 90° DN 32-32**
PEX/PE-Schraubverbindung
Winkelstück 90°
D= 40x3.7 - 40x3.7 mm SDR11
Messing entzinkungsbeständig
Einheit: Stk

**01.11.0031 PEX/PE-Anschlussstück Schraubverbindung als Winkel 90° DN 40-40**
PEX/PE-Schraubverbindung
Winkelstück 90°
D= 50x4.6 - 50x4.6 mm SDR11
Messing entzinkungsbeständig
Einheit: Stk

**01.11.0032 PEX/PE-Anschlussstück Schraubverbindung als Winkel 90° DN 50-50**
PEX/PE-Schraubverbindung
Winkelstück 90°
D= 63x5.7 - 63x5.7 mm SDR11
Messing entzinkungsbeständig
Einheit: Stk

**01.11.0033 PEX/PE-Anschlussstück Schraubverbindung als Winkel 90° DN 65-65**
PEX/PE-Schraubverbindung
Winkelstück 90°
D= 75x6.8 - 75x6.8 mm SDR11
Messing entzinkungsbeständig
Einheit: Stk

**01.11.0034 PEX/PE-Anschlussstück Schraubverbindung als Winkel 90° DN 80-80**
PEX/PE-Schraubverbindung
Winkelstück 90°
D= 90x8.2 - 90x8.2 mm SDR11
Messing entzinkungsbeständig
Einheit: Stk

**01.11.0035 PEX/PE-Anschlussstück Schraubverbindung als Winkel 90° DN 100-100**
PEX/PE-Schraubverbindung
Winkelstück 90°
D= 110x10.0 - 110x10.0 mm SDR11
Messing entzinkungsbeständig
Einheit: Stk

**01.11.0036 PEX/PE-Anschlussstück Schraubverbindung als Winkel 90° DN 125-125**
PEX/PE-Schraubverbindung
Winkelstück 90°
D= 125x11.4 - 125x11.4 mm SDR11
Messing entzinkungsbeständig
Einheit: Stk

**01.11.0037 PEX/PE-Anschlussstück Schraubverbindung als Winkel 90° DN 125-125**
PEX/PE-Schraubverbindung
Winkelstück 90°
D= 140x12.7 - 140x12.7 mm SDR11
Messing entzinkungsbeständig

**01.11.0038 PEX/PE-Anschlussstück Schraubverbindung mit Schweissende DN 32**
PEX/PE-Anschlussstück Schraubverbindung
Schweissende 42.4 mm Stahl S235JR
D= 40x3.7 mm SDR11
Einheit: Stk

#### Abschnitt 01.12 BRUGG CALPEX - Schraubverbindungen (Sanitär - SDR7.4 / 10 bar)

**Ausführungsbeschreibung 0000**
*CALPEX-Anschlussstück Schraubverbindung mit Aussengewinde PN10 (SDR7.4)*
CALPEX Schraub-Anschlussverbindung mit Aussengewinde
für den Übergang auf andere Systeme
mit Klemmhülse radial verpressend
aus Messing mit Außengewinde
  DN16 - R 5/8"
  DN20 - R 3/4"
  DN25 - R 1"
  DN32 - R 1 1/4"
  DN40 - R 1 1/2"
  DN50 - R 2"

**01.12.0001 PEX/PE-Anschlussstück Schraubverbindung mit Aussengewinde DN16**
PEX/PE-Anschlussstück Schraubverbindung
Aussengewinde 3/4"
D= 22x3.0 mm SDR7.4
Messing entzinkungsbeständig
Einheit: Stk

**01.12.0002 PEX/PE-Anschlussstück Schraubverbindung mit Aussengewinde DN20**
PEX/PE-Anschlussstück Schraubverbindung
Aussengewinde 3/4"
D= 28x4.0 mm SDR11
Messing entzinkungsbeständig
Einheit: Stk

**01.12.0003 PEX/PE-Anschlussstück Schraubverbindung mit Aussengewinde DN 25**
PEX/PE-Anschlussstück Schraubverbindung
Aussengewinde 1"
D= 32x4.4 mm SDR7.4
Messing entzinkungsbeständig
Einheit: Stk

**01.12.0004 PEX/PE-Anschlussstück Schraubverbindung mit Aussengewinde DN 32**
PEX/PE-Anschlussstück Schraubverbindung
Aussengewinde 1 1/4"
D= 40x5.5 mm SDR7.4
Messing entzinkungsbeständig
Einheit: Stk

**01.12.0005 PEX/PE-Anschlussstück Schraubverbindung mit Aussengewinde DN 40**
PEX/PE-Anschlussstück Schraubverbindung
Aussengewinde 1 1/2"
D= 50x6.9 mm SDR7.4
Messing entzinkungsbeständig
Einheit: Stk

**01.12.0006 PEX/PE-Anschlussstück Schraubverbindung mit Aussengewinde DN 50**
PEX/PE-Anschlussstück Schraubverbindung
Aussengewinde 2"
D= 63x8.7mm SDR7.4
Messing entzinkungsbeständig
Einheit: Stk

**Ausführungsbeschreibung 0000**
*CALPEX-Anschlussstück Schraubverbindung als Kupplung PN10 (SDR7.4)*
CALPEX-Anschlussstück Schraubverbindung als Kupplung
PN10 (SDR7.4) für die Verbindung von PEXa mit PEXa
mit Klemmhülse radial verpressend
aus Messing

**01.12.0007 PEX/PE-Anschlussstück Schraubverbindung als Kupplung DN 16-16**
PEX/PE-Kupplung Schraubverbindung
D= 22x3.0 - 22x3.0 mm SDR7.4
Messing entzinkungsbeständig
Einheit: Stk

**01.12.0008 PEX/PE-Anschlussstück Schraubverbindung als Kupplung DN 20-20**
PEX/PE-Kupplung Schraubverbindung
D= 28x4.0 - 28x4.0 mm SDR7.4
Messing entzinkungsbeständig
Einheit: Stk

**01.12.0009 PEX/PE-Anschlussstück Schraubverbindung als Kupplung DN 25-25**
PEX/PE-Kupplung Schraubverbindung
D= 32x2.9 - 32x2.9 mm SDR7.4
Messing entzinkungsbeständig
Einheit: Stk

**01.12.0010 PEX/PE-Anschlussstück Schraubverbindung als Kupplung DN 32-32**
PEX/PE-Kupplung Schraubverbindung
D= 40x5.5 - 40x5.5 mm SDR7.4
Messing entzinkungsbeständig
Einheit: Stk

**01.12.0011 PEX/PE-Anschlussstück Schraubverbindung als Kupplung DN 40-40**
PEX/PE-Kupplung Schraubverbindung
D= 50x6.9 - 50x6.9 mm SDR7.4
Messing entzinkungsbeständig
Einheit: Stk

**01.12.0012 PEX/PE-Anschlussstück Schraubverbindung als Kupplung DN 50-50**
PEX/PE-Kupplung Schraubverbindung
D= 63x8.7 - 63x8.7 mm SDR11
Messing entzinkungsbeständig
Einheit: Stk

**Ausführungsbeschreibung 0000**
*CALPEX-Anschlussstück Schraubverbindung als Winkel PN6 (SDR7.4)*
CALPEX-Anschlussstück Schraubverbindung als Winkel 90°
PN10 (SDR7.4) für die Verbindung von PEXa mit PEXa
mit Klemmhülse radial verpressend
aus Messing

**01.12.0013 PEX/PE-Anschlussstück Schraubverbindung als Winkel 90° DN 16-16**
PEX/PE-Schraubverbindung
Winkelstück 90°
D= 22x3.0 - 22x3.0 mm SDR7.4
Messing entzinkungsbeständig
Einheit: Stk

**01.12.0014 PEX/PE-Anschlussstück Schraubverbindung als Winkel 90° DN 20-20**
PEX/PE-Schraubverbindung
Winkelstück 90°
D= 28x4.0 - 28x4.0 mm SDR7.4
Messing entzinkungsbeständig
Einheit: Stk

**01.12.0015 PEX/PE-Anschlussstück Schraubverbindung als Winkel 90° DN 25-25**
PEX/PE-Schraubverbindung
Winkelstück 90°
D= 32x4.4 - 32x4.4 mm SDR7.4
Messing entzinkungsbeständig
Einheit: Stk

**01.12.0016 PEX/PE-Anschlussstück Schraubverbindung als Winkel 90° DN 32-32**
PEX/PE-Schraubverbindung
Winkelstück 90°
D= 40x5.5 - 40x5.5 mm SDR7.4
Messing entzinkungsbeständig
Einheit: Stk

**01.12.0017 PEX/PE-Anschlussstück Schraubverbindung als Winkel 90° DN 40-40**
PEX/PE-Schraubverbindung
Winkelstück 90°
D= 50x4.6 - 50x4.6 mm SDR11
Messing entzinkungsbeständig
Einheit: Stk

**01.12.0018 PEX/PE-Anschlussstück Schraubverbindung als Winkel 90° DN 50-50**
PEX/PE-Schraubverbindung
Winkelstück 90°
D= 63x5.7 - 63x5.7 mm SDR11
Messing entzinkungsbeständig
Einheit: Stk

#### Abschnitt 01.13 BRUGG CALPEX - Pressverbindungen (Heizung - SDR11 / 6 bar)

**Ausführungsbeschreibung 0001**
*CALPEX-Anschlussstück Pressverbindung mit Aussengewinde PN6 (SDR11)*
CALPEX-Anschlussstück Pressverbindung mit
Aussengewinde
PN6 (SDR11) für den Übergang auf andere
Systeme mit Schiebehülsen axial unlösbar
verpresst (im Erdreich einsetzbar) aus Messing mit
Außengewinde  DN20 - R 3/4"
  DN25 - R 1"
  DN32 - R 1 1/4"
  DN40 - R 1 1/2"
  DN50 - R 2"
  DN65 - R 2 1/2"
  DN80 - R 3"
DN100 - R 4"
DN125 - R 5"

**01.13.0001 PEX-Anschlussstück Pressverbindung mit Aussengewinde DN 20**
PEX-Anschlussstück Pressverbindung
AG 3/4"
D= 25x2.3 mm SDR11
Messing/Rotguss

**01.13.0002 PEX-Anschlussstück Pressverbindung mit Aussengewinde DN 25**
PEX-Anschlussstück Pressverbindung
AG 1"
D= 32x2.9 mm SDR11
Messing/Rotguss
Einheit: Stk

**01.13.0003 PEX-Anschlussstück Pressverbindung mit Aussengewinde DN 32**
PEX-Anschlussstück Pressverbindung
AG 1 1/4"
D= 40x3.7 mm SDR11
Messing/Rotguss
Einheit: Stk

**01.13.0004 PEX-Anschlussstück Pressverbindung mit Aussengewinde DN 40**
PEX-Anschlussstück Pressverbindung
AG 1 1/2"
D= 50x4.6 mm SDR11
Messing/Rotguss
Einheit: Stk

**01.13.0005 PEX-Anschlussstück Pressverbindung mit Aussengewinde DN 50**
PEX-Anschlussstück Pressverbindung
AG 2"
D= 63x5.8 mm SDR11
Messing/Rotguss
Einheit: Stk

**01.13.0006 PEX-Anschlussstück Pressverbindung mit Aussengewinde DN 65**
PEX-Anschlussstück Pressverbindung
AG 2 1/2"
D= 75x6.8 mm SDR11
Messing/Rotguss
Einheit: Stk

**01.13.0007 PEX-Anschlussstück Pressverbindung mit Aussengewinde DN 80**
PEX-Anschlussstück Pressverbindung
AG 3"
D= 90x8.2 mm SDR11
Messing/Rotguss
Einheit: Stk

**01.13.0008 PEX-Anschlussstück Pressverbindung mit Aussengewinde DN 100**
PEX-Anschlussstück Pressverbindung
AG 4"
D= 110x10.0 mm SDR11
Messing/Rotguss
Einheit: Stk

**01.13.0009 PEX-Anschlussstück Pressverbindung mit Aussengewinde DN125**
PEX-Anschlussstück Pressverbindung
AG 4"
D= 125x11.4 mm SDR11
Messing/Rotguss

**01.13.0010 PEX-Anschlussstück Pressverbindung mit Aussengewinde DN 125**
PEX-Anschlussstück Pressverbindung
AG 5"
D= 140x12.7 mm SDR11
Messing/Rotguss

**01.13.0011 PEX-Anschlussstück Pressverbindung mit Aussengewinde DN 150**
PEX-Anschlussstück Pressverbindung
AG 6"
D= 160x14.6 mm SDR11
Messing/Rotguss

**Ausführungsbeschreibung 0000**
*CALPEX-Anschlussstück Pressverbindung mit Schweissende PN6 (SDR11)*
CALPEX Press-Anschlussverbindung mit Schweissende PN6
(SDR11)
für den Übergang auf weitere Systeme
axial unlösbar verpresst (im Erdreich einsetzbar)
aus unlegiertem Stahl
  DN20 - 26,9x2,6
  DN25 - 33,7x2,3
  DN32 - 42,4x2,6
  DN40 - 48,3x2,6
  DN50 - 60,3x2,9
  DN65 - 76,1x3,2
  DN80 - 88,9x3,2
 DN100 -114,3x3,6
 DN125 -139,7x3,6
 DN150 -168,3x4,1

**01.13.0012 PEX-Anschlussstück Pressverbindung mit Schweissende DN 20**
PEX-Anschlussstück Pressverbindung
Schweissende 26.9 mm
D=25x2.3 mm SDR11
Einheit: Stk

**01.13.0013 PEX-Anschlussstück Pressverbindung mit Schweissende DN 25**
PEX-Anschlussstück Pressverbindung
Schweissende 33.7 mm
D=32x2.9 mm SDR11
Einheit: Stk

**01.13.0014 PEX-Anschlussstück Pressverbindung mit Schweissende DN 32**
PEX-Anschlussstück Pressverbindung
Schweissende 42.4 mm
D=40x3.7 mm SDR11
Einheit: Stk

**01.13.0015 PEX-Anschlussstück Pressverbindung mit Schweissende DN 40**
PEX-Anschlussstück Pressverbindung
Schweissende 48.3 mm
D=50x4.6 mm SDR11
Einheit: Stk

**01.13.0016 PEX-Anschlussstück Pressverbindung mit Schweissende DN 50**
PEX-Anschlussstück Pressverbindung
Schweissende 60.3 mm
D=63x5.8 mm SDR11
Einheit: Stk

**01.13.0017 PEX-Anschlussstück Pressverbindung mit Schweissende DN 65**
PEX-Anschlussstück Pressverbindung
Schweissende 76.1 mm
D=75x6.8 mm SDR11
Einheit: Stk

**01.13.0018 PEX-Anschlussstück Pressverbindung mit Schweissende DN 80**
PEX-Anschlussstück Pressverbindung
Schweissende 88.9 mm
D=90x8.2 mm SDR11
Einheit: Stk

**01.13.0019 PEX-Anschlussstück Pressverbindung mit Schweissende DN 100**
PEX-Anschlussstück Pressverbindung
Schweissende 114.3 mm
D=110x10.0 mm SDR11
Einheit: Stk

**01.13.0020 PEX-Anschlussstück Pressverbindung mit Schweissende DN 125**
PEX-Anschlussstück Pressverbindung
Schweissende 139.7 mm
D=125x11.4 mm SDR11
Einheit: Stk

**01.13.0021 PEX-Anschlussstück Pressverbindung mit Schweissende DN 125**
PEX-Anschlussstück Pressverbindung
Stahl S235JR, Schweissende 139.7 mm
D=140x12.7 mm SDR11
Einheit: Stk

**01.13.0022 PEX-Anschlussstück Pressverbindung mit Schweissende DN 150**
PEX-Anschlussstück Pressverbindung
Schweissende 168.3 mm
D=160x14.6 mm SDR11

**Ausführungsbeschreibung 0000**
*CALPEX-Anschlussstück Presskupplung PN6 (SDR11)*
CALPEX Press-Anschlussverbindung als Kupplung PN6
(SDR11) für die Verbindung von PEXa auf PEXa
mit Schiebehülsen axial unlösbar verpresst
(im Erdreich einsetzbar)
aus Messing

**01.13.0023 PEX-Anschlussstück Pressverbindung als Kupplung DN 20-20**
PEX-Kupplung Pressverbindung
D=25x2.3 / 25x2.3 mm SDR11
Messing/Rotguss
Einheit: Stk

**01.13.0024 PEX-Anschlussstück Pressverbindung als Kupplung DN 25-25**
PEX-Kupplung Pressverbindung
D=32x2.9 / 32x2.9 mm SDR11
Messing/Rotguss
Einheit: Stk

**01.13.0025 PEX-Anschlussstück Pressverbindung als Kupplung DN 32-32**
PEX-Kupplung Pressverbindung
D=40x3.7 / 40x3.7 mm SDR11
Messing/Rotguss
Einheit: Stk

**01.13.0026 PEX-Anschlussstück Pressverbindung als Kupplung DN 40-40**
PEX-Kupplung Pressverbindung
D=50x4.6 / 50x4.6 mm SDR11
Messing/Rotguss
Einheit: Stk

**01.13.0027 PEX-Anschlussstück Pressverbindung als Kupplung DN 50-50**
PEX-Kupplung Pressverbindung
D=63x5.8 / 63x5.8 mm SDR11
Messing/Rotguss
Einheit: Stk

**01.13.0028 PEX-Anschlussstück Pressverbindung als Kupplung DN 65-65**
PEX-Kupplung Pressverbindung
D=75x6.8 / 75x6.8 mm SDR11
Messing/Rotguss
Einheit: Stk

**01.13.0029 PEX-Anschlussstück Pressverbindung als Kupplung DN 75-75**
PEX-Kupplung Pressverbindung
D=90x8.2 / 90x8.2 mm SDR11
Messing/Rotguss
Einheit: Stk

**01.13.0030 PEX-Anschlussstück Pressverbindung als Kupplung DN 100-100**
PEX-Kupplung Pressverbindung
D=110x10.0 / 110x10.0 mm SDR11
Messing/Rotguss
Einheit: Stk

**01.13.0031 PEX-Anschlussstück Pressverbindung als Kupplung DN 125-125**
PEX-Kupplung Pressverbindung
D=125x11.4 / 125x11.4 mm SDR11
Messing/Rotguss
Einheit: Stk

**01.13.0032 PEX-Anschlussstück Pressverbindung als Kupplung DN 125-125**
PEX-Kupplung Pressverbindung
D=140x12.7 / 140x12.7 mm SDR11
Messing/Rotguss
Einheit: Stk

**01.13.0033 PEX-Anschlussstück Pressverbindung als Kupplung DN 150-150**
PEX-Kupplung Pressverbindung
D=160x14.6 / 160x14.6 mm SDR11
Messing/Rotguss
Einheit: Stk

**Ausführungsbeschreibung 0000**
*CALPEX-Anschlussstück Pressverbindung als Winkel 90° PN6 (SDR11)*
CALPEX Press-Anschlussverbindung als Winkel 90° PN6
(SDR11) für die Verbindung von PEXa auf PEXa
mit Schiebehülsen axial unlösbar verpresst
(im Erdreich einsetzbar)
aus Messing

**01.13.0034 PEX-Anschlussstück Pressverbindung als Winkel 90° DN 20-20**
PEX-Winkelstück 90° Pressverbindung
D=25x2.3 / 25x2.3 mm SDR11
Messing/Rotguss
Einheit: Stk

**01.13.0035 PEX-Anschlussstück Pressverbindung als Winkel 90° DN 25-25**
PEX-Winkelstück 90° Pressverbindung
D=32x2.9 / 32x2.9 mm SDR11
Messing/Rotguss
Einheit: Stk

**01.13.0036 PEX-Anschlussstück Pressverbindung als Winkel 90° DN 32-32**
PEX-Winkelstück 90° Pressverbindung
D=40x3.7 / 40x3.7 mm SDR11
Messing/Rotguss
Einheit: Stk

**01.13.0037 PEX-Anschlussstück Pressverbindung als Winkel 90° DN 40-40**
PEX-Winkelstück 90° Pressverbindung
D=50x4.6 / 50x4.6 mm SDR11
Messing/Rotguss
Einheit: Stk

**01.13.0038 PEX-Anschlussstück Pressverbindung als Winkel 90° DN 50-50**
PEX-Winkelstück 90° Pressverbindung
D=63x5.8 / 63x5.8 mm SDR11
Messing/Rotguss
Einheit: Stk

**01.13.0039 PEX-Anschlussstück Pressverbindung als Winkel 90° DN 65-65**
PEX-Winkelstück 90° Pressverbindung
D=75x6.8 / 75x6.8 mm SDR11
Messing/Rotguss
Einheit: Stk

**01.13.0040 PEX-Anschlussstück Pressverbindung als Winkel 90° DN 80-80**
PEX-Winkelstück 90° Pressverbindung
D=90x8.2 / 90x8.2 mm SDR11
Messing/Rotguss
Einheit: Stk

**01.13.0041 PEX-Anschlussstück Pressverbindung als Winkel 90° DN 100-100**
PEX-Winkelstück 90° Pressverbindung
D=110x10.0 / 110x10.0 mm SDR11
Messing/Rotguss
Einheit: Stk

**01.13.0042 PEX-Anschlussstück Pressverbindung als Winkel 90° DN 125-125**
PEX-Winkelstück 90° Pressverbindung
D=125x11.4 / 125x11.4 mm SDR11
Messing/Rotguss
Einheit: Stk

**Ausführungsbeschreibung 0000**
*CALPEX-Anschlussstück Pressverbindung als T-Stück PN6 (SDR11)*
CALPEX Press-Anschlussverbindung als T-Stück PN6
(SDR11)
für die Verbindung von PEXa auf PEXa
mit Schiebehülsen axial unlösbar verpresst
(im Erdreich einsetzbar)
aus Messing

**01.13.0043 PEX-Anschlussstück Pressverbindung als T-Stück DN 20-20-20**
PEX-T-Stück Pressverbindung
D=25x2.3 / 25x2.3 / 25x2.3 mm SDR11
Messing/Rotguss
Einheit: Stk

**01.13.0044 PEX-Anschlussstück Pressverbindung als T-Stück DN 25-25-25**
PEX-T-Stück Pressverbindung
D=32x2.9 / 32x2.9 / 32x2.9 mm SDR11
Messing/Rotguss
Einheit: Stk

**01.13.0045 PEX-Anschlussstück Pressverbindung als T-Stück DN 32-32-32**
PEX-T-Stück Pressverbindung
D=40x3.7 / 40x3.7 / 40x3.7 mm SDR11
Messing/Rotguss
Einheit: Stk

**01.13.0046 PEX-Anschlussstück Pressverbindung als T-Stück DN 40-40-40**
PEX-T-Stück Pressverbindung
D=50x4.6 / 50x4.6 / 50x4.6 mm SDR11
Messing/Rotguss
Einheit: Stk

**01.13.0047 PEX-Anschlussstück Pressverbindung als T-Stück DN 50-50-50**
PEX-T-Stück Pressverbindung
D=63x5.8 / 63x5.8 / 63x5.8 mm SDR11
Messing/Rotguss
Einheit: Stk

**01.13.0048 PEX-Anschlussstück Pressverbindung als T-Stück DN 65-65-65**
PEX-T-Stück Pressverbindung
D=75x6.8 / 75x6.8 / 75x6.8 mm SDR11
Messing/Rotguss
Einheit: Stk

**01.13.0049 PEX-Anschlussstück Pressverbindung als T-Stück DN 80-80-80**
PEX-T-Stück Pressverbindung
D=90x8.2 / 90x8.2 / 90x8.2 mm SDR11
Messing/Rotguss
Einheit: Stk

**01.13.0050 PEX-Anschlussstück Pressverbindung als T-Stück DN 100-100-100**
PEX-T-Stück Pressverbindung
D=110x10.0 / 110x10.0 / 110x10.0 mm SDR11
Messing/Rotguss
Einheit: Stk

*Hinweis*
CALPEX Press-Anschlussverbindung als T-Stück PN6
(SDR11)
für die Verbindung von PEXa auf PEXa
mit Schiebehülsen axial unlösbar verpresst
(im Erdreich einsetzbar)
aus Messing

>> Die Dimensionen sind frei wählbar und werden als
Standard in Messing oder im Falle eines Sonderbauteils
in Stahl geschweisst geliefert

**01.13.0051 PEX-Anschlussstück Pressverbindung als T-Stück DN xx-xx-xx**
PEX-T-Stück Pressverbindung
D= xxxxx / xxxxx / xxxxx mm SDR11
Messing/Rotguss
Einheit: Stk

*Hinweis*
Mietbares Werkzeug-Set für Pressverbinder
Dimensionen: ø  22 - 160 mm
Lieferumfang: Werkzeugkoffer, Aufweitwerkzeug und
Verpresswerkzeug

**01.13.0052 Werkzeug-Set Pressverbinder DN 16- 32**
Mietbares Werkzeug-Set für Pressverbinder
Dimensionen: ø  22 - 40 mm
Werkzeug für die Dimensionen DN 16 - 32, bestehend aus:
Werkzeugkoffer, Aufweitwerkzeug und Verpresswerkzeug
Einheit: Stk

**01.13.0053 Werkzeug-Set Pressverbinder DN 40-100**
Mietbares Werkzeug-Set für Pressverbinder
Dimensionen: ø 50 - 110 mm
Set bestehend aus: 2 Werkzeugkoffern
1 Werkzeugkoffer mit Aufweitwerkzeug DN 40 - 100
1 Werkzeugkoffer mit Verpresswerkzeug DN 40 - 100
beide Werkzeugkoffer sind notwendig
Einheit: Stk

**01.13.0054 Werkzeug-Set Pressverbinder DN125-150**
Mietbares Werkzeug-Set für Pressverbinder
Dimensionen: ø125 - 150 mm
Set bestehend aus: 2 Werkzeugkoffern
1 Werkzeugkoffer mit Aufweitwerkzeug DN125 - 150
1 Werkzeugkoffer mit Verpresswerkzeug DN125 - 150
beide Werkzeugkoffer sind notwendig
Einheit: Stk

#### Abschnitt 01.14 BRUGG CALPEX - Pressverbindungen (Sanitär - SDR7.4 / 10 bar)

**Ausführungsbeschreibung 0001**
*CALPEX-Anschlussstück Pressverbindung mit Aussengewinde PN10 (SDR7. 4)*
CALPEX-Anschlussstück Pressverbindung mit
Aussengewinde
PN10 (SDR7.4) für den Übergang auf andere
Systeme mit Schiebehülsen axial unlösbar
verpresst (im Erdreich einsetzbar) aus Messing mit
Außengewinde  DN20 - R 3/4"
  DN25 - R 1"
  DN32 - R 1 1/4"
  DN40 - R 1 1/2"
  DN50 - R 2"
  DN65 - R 2 1/2"
  DN80 - R 3"
DN100 - R 4"
DN125 - R 5"

**01.14.0001 PEX-Anschlussstück Pressverbindung mit Aussengewinde DN 16**
PEX-Anschlussstück Pressverbindung
AG 5/8"
D= 22x3.0 mm SDR7.4
Messing/Rotguss

**01.14.0002 PEX-Anschlussstück Pressverbindung mit Aussengewinde DN 20**
PEX-Anschlussstück Pressverbindung
AG 3/4"
D= 28x4.0 mm SDR7.4
Messing/Rotguss

**01.14.0003 PEX-Anschlussstück Pressverbindung mit Aussengewinde DN 25**
PEX-Anschlussstück Pressverbindung
AG 1"
D= 32x4.4 mm SDR7.4
Messing/Rotguss
Einheit: Stk

**01.14.0004 PEX-Anschlussstück Pressverbindung mit Aussengewinde DN 32**
PEX-Anschlussstück Pressverbindung
AG 1 1/4"
D= 40x5.5 mm SDR7.4
Messing/Rotguss
Einheit: Stk

**01.14.0005 PEX-Anschlussstück Pressverbindung mit Aussengewinde DN 40**
PEX-Anschlussstück Pressverbindung
AG 1 1/2"
D= 50x6.9 mm SDR7.4
Messing/Rotguss
Einheit: Stk

**01.14.0006 PEX-Anschlussstück Pressverbindung mit Aussengewinde DN 50**
PEX-Anschlussstück Pressverbindung
AG 2"
D= 63x8.7 mm SDR7.4
Messing/Rotguss
Einheit: Stk

**Ausführungsbeschreibung 0000**
*CALPEX-Anschlussstück Presskupplung PN10 (SDR7.4)*
CALPEX Press-Anschlussverbindung als Kupplung PN10
(SDR7.4) für die Verbindung von PEXa auf PEXa
mit Schiebehülsen axial unlösbar verpresst
(im Erdreich einsetzbar)
aus Messing

**01.14.0007 PEX-Anschlussstück Pressverbindung als Kupplung DN 16-16**
PEX-Kupplung Pressverbindung
D=22x3.0 / 22x3.0 mm SDR7.4
Messing/Rotguss
Einheit: Stk

**01.14.0008 PEX-Anschlussstück Pressverbindung als Kupplung DN 20-20**
PEX-Kupplung Pressverbindung
D=28x4.0 / 28x4.0 mm SDR7.4
Messing/Rotguss
Einheit: Stk

**01.14.0009 PEX-Anschlussstück Pressverbindung als Kupplung DN 25-25**
PEX-Kupplung Pressverbindung
D=32x4.4 / 32x4.4 mm SDR7.4
Messing/Rotguss
Einheit: Stk

**01.14.0010 PEX-Anschlussstück Pressverbindung als Kupplung DN 32-32**
PEX-Kupplung Pressverbindung
D=40x5.5 / 40x5.5 mm SDR7.4
Messing/Rotguss
Einheit: Stk

**01.14.0011 PEX-Anschlussstück Pressverbindung als Kupplung DN 40-40**
PEX-Kupplung Pressverbindung
D=50x6.9 / 50x6.9 mm SDR7.4
Messing/Rotguss
Einheit: Stk

**01.14.0012 PEX-Anschlussstück Pressverbindung als Kupplung DN 50-50**
PEX-Kupplung Pressverbindung
D=63x8.7 / 63x8.7 mm SDR7.4
Messing/Rotguss
Einheit: Stk

**Ausführungsbeschreibung 0000**
*CALPEX-Anschlussstück Pressverbindung als Winkel 90° PN6 (SDR11)*
CALPEX Press-Anschlussverbindung als Winkel 90° PN6
(SDR11) für die Verbindung von PEXa auf PEXa
mit Schiebehülsen axial unlösbar verpresst
(im Erdreich einsetzbar)
aus Messing

**01.14.0013 PEX-Anschlussstück Pressverbindung als Winkel 90° DN 16-16**
PEX-Winkelstück 90° Pressverbindung
D=22x3.0 / 22x3.0 mm SDR7.4
Messing/Rotguss
Einheit: Stk

**01.14.0014 PEX-Anschlussstück Pressverbindung als Winkel 90° DN 20-20**
PEX-Winkelstück 90° Pressverbindung
D=28x4.0 / 28x4.0 mm SDR7.4
Messing/Rotguss
Einheit: Stk

**01.14.0015 PEX-Anschlussstück Pressverbindung als Winkel 90° DN 25-25**
PEX-Winkelstück 90° Pressverbindung
D=32x4.4 / 32x4.4 mm SDR7.4
Messing/Rotguss
Einheit: Stk

**01.14.0016 PEX-Anschlussstück Pressverbindung als Winkel 90° DN 32-32**
PEX-Winkelstück 90° Pressverbindung
D=40x5.5 / 40x5.5 mm SDR7.4
Messing/Rotguss
Einheit: Stk

**01.14.0017 PEX-Anschlussstück Pressverbindung als Winkel 90° DN 40-40**
PEX-Winkelstück 90° Pressverbindung
D=50x6.9 / 50x6.9 mm SDR7.4
Messing/Rotguss
Einheit: Stk

**01.14.0018 PEX-Anschlussstück Pressverbindung als Winkel 90° DN 50-50**
PEX-Winkelstück 90° Pressverbindung
D=63x8.7 / 63x8.7 mm SDR7.4
Messing/Rotguss
Einheit: Stk

**Ausführungsbeschreibung 0000**
*CALPEX-Anschlussstück Pressverbindung als T-Stück PN6 (SDR11)*
CALPEX Press-Anschlussverbindung als T-Stück PN10
(SDR7.4)
für die Verbindung von PEXa auf PEXa
mit Schiebehülsen axial unlösbar verpresst
(im Erdreich einsetzbar)
aus Messing

**01.14.0019 PEX-Anschlussstück Pressverbindung als T-Stück DN 16-16-16**
PEX-T-Stück Pressverbindung
D=22x3.0 / 22x3.0/ 22x3.0 mm SDR7.4
Messing/Rotguss
Einheit: Stk

**01.14.0020 PEX-Anschlussstück Pressverbindung als T-Stück DN 20-20-20**
PEX-T-Stück Pressverbindung
D=28x4.0 / 28x4.0/ 28x4.0 mm SDR7.4
Messing/Rotguss
Einheit: Stk

**01.14.0021 PEX-Anschlussstück Pressverbindung als T-Stück DN 25-25-25**
PEX-T-Stück Pressverbindung
D=32x4.4 / 32x4.4 / 32x4.4 mm SDR7.4
Messing/Rotguss
Einheit: Stk

**01.14.0022 PEX-Anschlussstück Pressverbindung als T-Stück DN 32-32-32**
PEX-T-Stück Pressverbindung
D=40x5.5 / 40x5.5 / 40x5.5 mm SDR7.4
Messing/Rotguss
Einheit: Stk

**01.14.0023 PEX-Anschlussstück Pressverbindung als T-Stück DN 40-40-40**
PEX-T-Stück Pressverbindung
D=50x6.9 / 50x6.9 / 50x6.9 mm SDR7.4
Messing/Rotguss
Einheit: Stk

**01.14.0024 PEX-Anschlussstück Pressverbindung als T-Stück DN 50-50-50**
PEX-T-Stück Pressverbindung
D=63x8.7 / 63x8.7 / 63x8.7 mm SDR7.4
Messing/Rotguss
Einheit: Stk

*Hinweis*
CALPEX Press-Anschlussverbindung als T-Stück PN10
(SDR7.4)
für die Verbindung von PEXa auf PEXa
mit Schiebehülsen axial unlösbar verpresst
(im Erdreich einsetzbar)
aus Messing

>> Die Dimensionen sind frei wählbar und werden als
Standard in Messing oder im Falle eines Sonderbauteils
in Stahl geschweisst geliefert

**01.14.0025 PEX-Anschlussstück Pressverbindung als T-Stück DN xx-xx-xx**
PEX-T-Stück Pressverbindung
D= xxxxx / xxxxx / xxxxx mm SDR7.4
Messing/Rotguss
Einheit: Stk

*Hinweis*
Mietbares Werkzeug-Set für Pressverbinder
Dimensionen: ø  22 - 160 mm
Lieferumfang: Werkzeugkoffer, Aufweitwerkzeug und
Verpresswerkzeug

**01.14.0026 Werkzeug-Set Pressverbinder DN 16- 32**
Mietbares Werkzeug-Set für Pressverbinder
Dimensionen: ø  22 - 40 mm
Werkzeug für die Dimensionen DN 16 - 32, bestehend aus:
Werkzeugkoffer, Aufweitwerkzeug und Verpresswerkzeug
Einheit: Stk

**01.14.0027 Werkzeug-Set Pressverbinder DN 40-100**
Mietbares Werkzeug-Set für Pressverbinder
Dimensionen: ø 50 - 110 mm
Set bestehend aus: 2 Werkzeugkoffern
1 Werkzeugkoffer mit Aufweitwerkzeug DN 40 - 100
1 Werkzeugkoffer mit Verpresswerkzeug DN 40 - 100
beide Werkzeugkoffer sind notwendig
Einheit: Stk

**01.14.0028 Werkzeug-Set Pressverbinder DN125-150**
Mietbares Werkzeug-Set für Pressverbinder
Dimensionen: ø125 - 150 mm
Set bestehend aus: 2 Werkzeugkoffern
1 Werkzeugkoffer mit Aufweitwerkzeug DN125 - 150
1 Werkzeugkoffer mit Verpresswerkzeug DN125 - 150
beide Werkzeugkoffer sind notwendig
Einheit: Stk

#### Abschnitt 01.15 BRUGG CALPEX - Elektroschweissverbindungen

**Ausführungsbeschreibung 0000**
*CPX Kupplung Elektroschweißverb. PN6*
Kupplung als Elektroschweißverbindung
für die Verbindung zwischen CALPEX Rohren
Hersteller/ Typ: BRUGG
als Elektroschweißfitting, für DN40 - DN150, PN 6

Die Montage der CALPEX-Elektroschweissmuffen hat
ausschliesslich durch geschultes Personal mit
geeignetem Werkzeug zu erfolgen

**01.15.0001 Elektroschweißkupplung DN 40**
CALPEX-El.-SchweissMuffe Kupplung 50 mm
D=50x4.6 / 50x4.6 mm
PE-X orange, SDR11 / 6 bar, max. -40°C/+95°C
Einheit: Stk

**01.15.0002 Elektroschweißkupplung DN 50**
CALPEX-El.-SchweissMuffe Kupplung 63 mm
D=63x5.8 / 63x5.8 mm
PE-X orange, SDR11 / 6 bar, max. -40°C/+95°C
Einheit: Stk

**01.15.0003 Elektroschweißkupplung DN 65**
CALPEX-El.-SchweissMuffe Kupplung 75 mm
D=75x6.8 / 75x6.8 mm
PE-X orange, SDR11 / 6 bar, max. -40°C/+95°C
Einheit: Stk

**01.15.0004 Elektroschweißkupplung DN 80**
CALPEX-El.-SchweissMuffe Kupplung 90 mm
D=90x8.2 / 90x8.2 mm
PE-X orange, SDR11 / 6 bar, max. -40°C/+95°C
Einheit: Stk

**01.15.0005 Elektroschweißkupplung DN 100**
CALPEX-El.-SchweissMuffe Kupplung 110 mm
D=110x10.0 / 110x10.0 mm
PE-X orange, SDR11 / 6 bar, max. -40°C/+95°C
Einheit: Stk

**01.15.0006 Elektroschweißkupplung DN 125**
CALPEX-El.-SchweissMuffe Kupplung 125 mm
D=125x11.4 / 125x11.4 mm
PE-X orange, SDR11 / 6 bar, max. -40°C/+95°C
Einheit: Stk

**01.15.0007 Elektroschweißkupplung DN 150**
CALPEX-El.-SchweissMuffe Kupplung 160 mm
D=160x14.6 / 160x14.6 mm
PE-X orange, SDR11 / 6 bar, max. -40°C/+95°C
Einheit: Stk

**Ausführungsbeschreibung 0000**
*CPX Winkel 90° Elektroschweißverb. PN6*
Winkel 90° als Elektroschweißfitting
für die Verbindung zwischen CALPEX Rohren
Hersteller/ Typ: BRUGG
als Elektroschweißfitting, für DN65 - DN150, PN 6

Die Montage der CALPEX-Elektroschweissmuffen hat
ausschliesslich durch geschultes Personal mit
geeignetem Werkzeug zu erfolgen

**01.15.0008 Elektroschweißwinkel 90° DN 65**
CALPEX-El.-Schweiss-Winkelstück 90° 75 mm
D=75x6.8 / 75x6.8 mm
PE-X orange, SDR11 / 6 bar, max. -40°C/+95°C
Einheit: Stk

**01.15.0009 Elektroschweißwinkel 90° DN 80**
CALPEX-El.-Schweiss-Winkelstück 90° 90 mm
D=90x8.2 / 90x8.2 mm
PE-X orange, SDR11 / 6 bar, max. -40°C/+95°C
Einheit: Stk

**01.15.0010 Elektroschweißwinkel 90° DN 100**
CALPEX-El.-Schweiss-Winkelstück 90° 110 mm
D=110x10.0 / 110x10.0 mm
PE-X orange, SDR11 / 6 bar, max. -40°C/+95°C
Einheit: Stk

**01.15.0011 Elektroschweißwinkel 90° DN 125**
CALPEX-El.-Schweiss-Winkelstück 90° 125 mm
D=125x11.4 / 125x11.4 mm
PE-X orange, SDR11 / 6 bar, max. -40°C/+95°C
Einheit: Stk

**01.15.0012 Werkzeug-Set Elektorschweissverbindungen**
Mietbares Werkzeug-Set für Pex-Rohre SDR11 für CALPEX-
ESM EL.Schweissmuffen-Verbindungen. Lieferumfang:
1x Koffer mit Schweissgerät Monomatic
1x Koffer mit Universal-Rohrhalterklemme 63-160mm
Spezialreinigungsmittel für Polyethylen
Hand-Rohrabschaber 64mm
Universal-Rohrschäler
Rohrabschneider nicht im Lieferumfang enthalten!
Einheit: Stk

**01.15.0013 Rohhalterklemen Elektorschweissverbindungen**
CALPEX-ESM Universal-Rohrhalterklemme 63-180
zur Sicherung von EL.Schweissmuffen-Verbindungen.
Gerade, Reduktionen sowie 90° und 45°-Formteile
und Fittinge
Lieferumfang:
2xSpannelemente D=180mm mit Reduktionen auf
160-125-110-90-75-63mm
2xBasishalter
1xT-Adapter
1xWerkzeugsatz
1xTransportkoffer
Einheit: Stk

**Ausführungsbeschreibung 0000**
*CPX Flansch Elektroschweißverb. PN6*
Flansch als Elektroschweißverbindung
für die Verbindung mit DIN-Flanschen
Hersteller/ Typ: BRUGG
als Elektroschweißfitting,
für DN65 - DN150, PN 6

Die Montage der CALPEX-Elektroschweissmuffen hat
ausschliesslich durch geschultes Personal mit
geeignetem Werkzeug zu erfolgen

**01.15.0014 Elektroschweißflansch DN 65**
CALPEX-El. FLANSCH-ANSCHLUSSTÜCK, Heizung,
ZUR VERBINDUNG PEX-ElektroschweissMuffe
D= 75x6.8 mm
NACH EN 1092-1 PN10
Einheit: Stk

**01.15.0015 Elektroschweißflansch DN 80**
CALPEX-El. FLANSCH-ANSCHLUSSTÜCK, Heizung,
ZUR VERBINDUNG PEX-ElektroschweissMuffe
D= 90x8.2 mm
NACH EN 1092-1 PN10
Einheit: Stk

**01.15.0016 Elektroschweißflansch DN 100**
CALPEX-El. FLANSCH-ANSCHLUSSTÜCK, Heizung,
ZUR VERBINDUNG PEX-ElektroschweissMuffe
D= 110x10.0 mm
NACH EN 1092-1 PN10
Einheit: Stk

**01.15.0017 Elektroschweißflansch DN 125**
CALPEX-El. FLANSCH-ANSCHLUSSTÜCK, Heizung,
ZUR VERBINDUNG PEX-ElektroschweissMuffe
D= 125x11.4 mm
NACH EN 1092-1 PN10
Einheit: Stk

**Ausführungsbeschreibung 0000**
*T-Stück Elektroschweißverb. PN6*
T-Stücke als Elektroschweißfitting
für die Verbindung von CALPEX Rohren
Hersteller/ Typ: BRUGG
als Elektroschweißfitting,
für DN40- DN125, PN 6

Die Montage der CALPEX-Elektroschweissmuffen hat
ausschliesslich durch geschultes Personal mit
geeignetem Werkzeug zu erfolgen

**01.15.0018 Elektroschweiß-T-Stück 90° DN 40**
CALPEX-El.-Schweiss-T 50 mm
D=50x4.6- 50x4.6- 50x4.6 mm
PE-X orange, SDR11, 6 bar, max. -40°C/+95°C
Einheit: Stk

**01.15.0019 Elektroschweiß-T-Stück DN 50**
CALPEX El.-Schweiss-T 63 mm
D=63x5.8- 63x5.8- 63x5.8 mm
PE-X orange, SDR11, 6 bar, max. -40°C/+95°C
Einheit: Stk

**01.15.0020 Elektroschweiß-T-Stück DN 65**
CALPEX El.-Schweiss-T 75 mm
D=75x6.8- 75x6.8- 75x6.8 mm
PE-X orange, SDR11, 6 bar, max. -40°C/+95°C
Einheit: Stk

**01.15.0021 Elektroschweiß-T-Stück DN 80**
CALPEX El.-Schweiss-T 90 mm
D=90x8.2- 90x8.2- 90x8.2 mm
PE-X orange, SDR11, 6 bar, max. -40°C/+95°C
Einheit: Stk

**01.15.0022 Elektroschweiß-T-Stück DN 100**
CALPEX El.-Schweiss-T 110 mm
D=110x10.0- 110x10.0- 110x10.0 mm
PE-X orange, SDR11, 6 bar, max. -40°C/+95°C
Einheit: Stk

**01.15.0023 Elektroschweiß-T-Stück DN 100**
CALPEX El.-Schweiss-T 110 mm
D=125x11.4- 125x11.4- 125x11.4 mm
PE-X orange, SDR11, 6 bar, max. -40°C/+95°C
Einheit: Stk

#### Abschnitt 01.16 BRUGG CALPEX - Mauerdurchführungen

**Ausführungsbeschreibung 0000**
*Mauerdurchführung CALPEX (Dichtring)*
Dichtring für CALPEX UNO
Hersteller/ Typ: BRUGG/ CPX MD
zur Abdichtung von Gebäude- und Schachteinführungen
aus Neopren-Gummi, spezialprofiliert
Herstellen der Kernbohrung oder Mauerdurchbrüche, und
Verschließen der Mauerdurchbrüche mittels Quellmörtel
nicht enthalten

**01.16.0001 Dichtring Da 76**
Dichtring für CALPEX, wie zuvor, jedoch
für Außenmantel: 76 mm
Einheit: Stk

**01.16.0002 Dichtring Da 91**
Dichtring für CALPEX, wie zuvor, jedoch
für Außenmantel: 76 mm
Einheit: Stk

**01.16.0003 Dichtring Da 111**
Dichtring für CALPEX, wie zuvor, jedoch
für Außenmantel: 111 mm
Einheit: Stk

**01.16.0004 Dichtring Da 126**
Dichtring für CALPEX, wie zuvor, jedoch
für Außenmantel: 126 mm
Einheit: Stk

**01.16.0005 Dichtring Da 142**
Dichtring für CALPEX, wie zuvor, jedoch
für Außenmantel: 142 mm
Einheit: Stk

**01.16.0006 Dichtring Da 162**
Dichtring für CALPEX, wie zuvor, jedoch
für Außenmantel: 162 mm
Einheit: Stk

**01.16.0007 Dichtring Da 182**
Dichtring für CALPEX, wie zuvor, jedoch
für Außenmantel: 182 mm
Einheit: Stk

**01.16.0008 Dichtring Da 202**
Dichtring für CALPEX, wie zuvor, jedoch
für Außenmantel: 202 mm

**01.16.0009 Dichtring Da 250**
Dichtring für CALPEX, wie zuvor, jedoch
für Außenmantel: 250 mm
Einheit: Stk

**Ausführungsbeschreibung 0000**
*Mauerdurchführung CALPEX (Pressring)*
Mauerdurchführung für CALPEX
als Pressdichtung
Hersteller/ Typ: BRUGG/ CPX Pressring
in Gebäude oder Schächten, dicht gegen drückendes
Wasser 0,5 bar, bestehend aus je 1 Stck. Ringraum
Dichtungseinsatz Typ A und Typ C40 für Kernbohrung,
Faserzement - Futterrohr oder Stahlhülsrohr.

Stahlhülsrohre (mit Korrosionsschutz), Futterrohre
oder Kernbohrungen sind nicht enthalten

**01.16.0010 Pressring Da 76**
Mauerdurchführung für CALPEX, wie zuvor, jedoch
für Außenmantel: 76 mm
Einheit: Stk

**01.16.0011 Pressring Da 91**
Mauerdurchführung für CALPEX, wie zuvor, jedoch
für Außenmantel: 91 mm
Einheit: Stk

**01.16.0012 Pressring Da 111**
Mauerdurchführung für CALPEX, wie zuvor, jedoch
für Außenmantel: 111 mm
Einheit: Stk

**01.16.0013 Pressring Da 126**
Mauerdurchführung für CALPEX, wie zuvor, jedoch
für Außenmantel: 126 mm
Einheit: Stk

**01.16.0014 Pressring Da 142**
Mauerdurchführung für CALPEX, wie zuvor, jedoch
für Außenmantel: 142 mm
Einheit: Stk

**01.16.0015 Pressring Da 162**
Mauerdurchführung für CALPEX, wie zuvor, jedoch
für Außenmantel: 162 mm
Einheit: Stk

**01.16.0016 Pressring Da 182**
Mauerdurchführung für CALPEX, wie zuvor, jedoch
für Außenmantel: 182 mm
Einheit: Stk

**01.16.0017 Pressring Da 202**
Mauerdurchführung für CALPEX, wie zuvor, jedoch
für Außenmantel: 202 mm

**01.16.0018 Pressring Da 250**
Mauerdurchführung für CALPEX, wie zuvor, jedoch
für Außenmantel: 250 mm
Einheit: Stk

#### Abschnitt 01.17 BRUGG CALPEX UNO - Endkappen (Heizung - SDR11/ 6 bar)

**Ausführungsbeschreibung 0001**
*CALPEX UNO Aufsteck-Endkappe*
Aufsteck-Endkappe für trockene Räume
als Abschluss bei Hauseinführungen,
bestehend aus:
Aufsteckkappe aus PE-LD und
einem Schleifband

**01.17.0001 CALPEX Endkappe 25/76**
CALPEX UNO Endkappe
Dimension:  CPX 25/76
Einheit: Stk

**01.17.0002 CALPEX Endkappe 32/76**
CALPEX UNO Endkappe
Dimension: CPX 32/76
Einheit: Stk

**01.17.0003 CALPEX Endkappe 40/91**
CALPEX UNO Endkappe
Dimension: CPX 40/91
Einheit: Stk

**01.17.0004 CALPEX Endkappe 50/111**
CALPEX UNO Endkappe
Dimension: CPX 50/111
Einheit: Stk

**01.17.0005 CALPEX Endkappe 63/126**
CALPEX UNO Endkappe
Dimension: CPX 63/126
Einheit: Stk

**01.17.0006 CALPEX Endkappe 75/142**
CALPEX UNO Endkappe
Dimension: CPX 75/142
Einheit: Stk

**01.17.0007 CALPEX Endkappe 90/162**
CALPEX UNO Endkappe
Dimension: CPX 90/162
Einheit: Stk

**01.17.0008 CALPEX Endkappe 110/162**
CALPEX UNO Endkappe
Dimension: CPX 110/162
Einheit: Stk

**01.17.0009 CALPEX Endkappe 110/182**
CALPEX UNO Endkappe
Dimension: CPX 110/182

**01.17.0010 CALPEX Endkappe 125/182**
CALPEX UNO Endkappe
Dimension: CPX 125/182

**01.17.0011 CALPEX Endkappe 140/202**
CALPEX UNO Endkappe
Dimension: CPX 140/202

**01.17.0012 CALPEX Endkappe 160/250**
CALPEX UNO Endkappe
Dimension: CPX 160/250

**01.17.0013 CALPEX Endkappe 25/91 PLUS**
CALPEX UNO Endkappe
Dimension:  CPX 25/91
Einheit: Stk

**01.17.0014 CALPEX Endkappe 32/91 PLUS**
CALPEX UNO Endkappe
Dimension: CPX 32/91
Einheit: Stk

**01.17.0015 CALPEX Endkappe 40/111 PLUS**
CALPEX UNO Endkappe
Dimension: CPX 40/111
Einheit: Stk

**01.17.0016 CALPEX Endkappe 50/126 PLUS**
CALPEX UNO Endkappe
Dimension: CPX 50/126
Einheit: Stk

**01.17.0017 CALPEX Endkappe 63/142 PLUS**
CALPEX UNO Endkappe
Dimension: CPX 63/142
Einheit: Stk

**01.17.0018 CALPEX Endkappe 75/162 PLUS**
CALPEX UNO Endkappe
Dimension: CPX 75/162
Einheit: Stk

**01.17.0019 CALPEX Endkappe 90/182 PLUS**
CALPEX UNO Endkappe
Dimension: CPX 90/182
Einheit: Stk

**01.17.0020 CALPEX Endkappe 110/202 PLUS**
CALPEX UNO Endkappe
Dimension: CPX 110/202

**01.17.0021 CALPEX Endkappe 125/202 PLUS**
CALPEX UNO Endkappe
Dimension: CPX 125/202

**Ausführungsbeschreibung 0001**
*CPX UNO Schrumpf-Endkappe*
Wärmeschrumpfende Endkappe
für feuchte Räume
als Abschluss bei Hauseinführungen,
bestehend aus:
molekularvernetzten, modifizierten Polyolefin,
beschichtet mit bis zu 125°C temperaturbeständigen
Dichtungskleber,
inklusive Temperaturmessstreifen und Schleifband
DN20-DN150

**01.17.0022 CALPEX Schrumpf-Endkappe 25/76**
CALPEX UNO Schrumpfendkappe
Dimension:  CPX 25/76
Einheit: Stk

**01.17.0023 CALPEX Schrumpf-Endkappe 32/76**
CALPEX UNO Schrumpfendkappe
Dimension: CPX 32/76
Einheit: Stk

**01.17.0024 CALPEX Schrumpf-Endkappe 40/91**
CALPEX UNO Schrumpfendkappe
Dimension: CPX 40/91
Einheit: Stk

**01.17.0025 CALPEX Schrumpf-Endkappe 50/111**
CALPEX UNO Schrumpfendkappe
Dimension: CPX 50/111
Einheit: Stk

**01.17.0026 CALPEX Schrumpf-Endkappe 63/126**
CALPEX UNO Schrumpfendkappe
Dimension: CPX 63/126
Einheit: Stk

**01.17.0027 CALPEX Schrumpf-Endkappe 75/142**
CALPEX UNO Schrumpfendkappe
Dimension: CPX 75/142
Einheit: Stk

**01.17.0028 CALPEX Schrumpf-Endkappe 90/162**
CALPEX UNO Schrumpfendkappe
Dimension: CPX 90/162
Einheit: Stk

**01.17.0029 CALPEX Schrumpf-Endkappe 110/162**
CALPEX UNO Schrumpfendkappe
Dimension: CPX 110/162
Einheit: Stk

**01.17.0030 CALPEX Schrumpf-Endkappe 110/182**
CALPEX UNO Schrumpfendkappe
Dimension: CPX 110/182

**01.17.0031 CALPEX Schrumpf-Endkappe 125/182**
CALPEX UNO Schrumpfendkappe
Dimension: CPX 125/182

**01.17.0032 CALPEX Schrumpf-Endkappe 140/202**
CALPEX UNO Schrumpfendkappe
Dimension: CPX 140/202

**01.17.0033 CALPEX Schrumpf-Endkappe 160/250**
CALPEX UNO Schrumpfendkappe
Dimension: CPX 160/250

**01.17.0034 CALPEX Schrumpf-Endkappe 25/91 PLUS**
CALPEX UNO Schrumpfendkappe
Dimension:  CPX 25/91
Einheit: Stk

**01.17.0035 CALPEX Schrumpf-Endkappe 32/91 PLUS**
CALPEX UNO Schrumpfendkappe
Dimension: CPX 32/91
Einheit: Stk

**01.17.0036 CALPEX Schrumpf-Endkappe 40/111 PLUS**
CALPEX UNO Schrumpfendkappe
Dimension: CPX 40/111
Einheit: Stk

**01.17.0037 CALPEX Schrumpf-Endkappe 50/126 PLUS**
CALPEX UNO Schrumpfendkappe
Dimension: CPX 50/126
Einheit: Stk

**01.17.0038 CALPEX Schrumpf-Endkappe 63/142 PLUS**
CALPEX UNO Schrumpfendkappe
Dimension: CPX 63/142
Einheit: Stk

**01.17.0039 CALPEX Schrumpf-Endkappe 75/162 PLUS**
CALPEX UNO Schrumpfendkappe
Dimension: CPX 75/162
Einheit: Stk

**01.17.0040 CALPEX Schrumpf-Endkappe 90/182 PLUS**
CALPEX UNO Schrumpfendkappe
Dimension: CPX 90/182
Einheit: Stk

**01.17.0041 CALPEX Schrumpf-Endkappe 110/202 PLUS**
CALPEX UNO Schrumpfendkappe
Dimension: CPX 110/202

**01.17.0042 CALPEX Schrumpf-Endkappe 125/202 PLUS**
CALPEX UNO Schrumpfendkappe
Dimension: CPX 125/202

*Hinweis*

**01.17.0043 Trassenwarnband**
Trassenwarnband
Hersteller/ Typ: BRUGG/ TWB
als Markierung von Vor- und Rücklauf der
eingesandeten Rohrleitungen.
Material:  PE-Folie,
Breite:  40mm,
Dicke:  0,1mm
Länge:  100m/ Rolle
Beschriftung:"Achtung Fernwärmeleitung",
Das Warnband wird 100-200mm über den im
Erdreich verlegte Leitung eingebracht.
Menge: 1,000 m

#### Abschnitt 01.18 BRUGG CALPEX DUO - Endkappen (Heizung - SDR11 / 6 bar)

**Ausführungsbeschreibung 0001**
*CALPEX UNO Aufsteck-Endkappe*
Aufsteck-Endkappe für trockene Räume
als Abschluss bei Hauseinführungen,
bestehend aus:
Aufsteckkappe aus PE-LD und
einem Schleifband

**01.18.0001 CALPEX Endkappe 25+25/91**
CALPEX UNO Endkappe
Dimension:  CPX 25+25/91
Einheit: Stk

**01.18.0002 CALPEX Endkappe 32+32/111**
CALPEX UNO Endkappe
Dimension: CPX 32+32/111
Einheit: Stk

**01.18.0003 CALPEX Endkappe 40+40/126**
CALPEX UNO Endkappe
Dimension: CPX 40+40/126
Einheit: Stk

**01.18.0004 CALPEX Endkappe 50+50/162**
CALPEX UNO Endkappe
Dimension: CPX 50+50/162
Einheit: Stk

**01.18.0005 CALPEX Endkappe 63+63/182**
CALPEX UNO Endkappe
Dimension: CPX 63+63/182
Einheit: Stk

**01.18.0006 CALPEX Endkappe 75+75/202**
CALPEX UNO Endkappe
Dimension: CPX 75+75/202
Einheit: Stk

**01.18.0007 CALPEX Endkappe 25+25/111 PLUS**
CALPEX UNO Endkappe
Dimension:  CPX 25+25/111 PLUS
Einheit: Stk

**01.18.0008 CALPEX Endkappe 32+32/126 PLUS**
CALPEX UNO Endkappe
Dimension: CPX 32+32/126 PLUS
Einheit: Stk

**01.18.0009 CALPEX Endkappe 40+40/142 PLUS**
CALPEX UNO Endkappe
Dimension: CPX 40+40/142 PLUS
Einheit: Stk

**01.18.0010 CALPEX Endkappe 50+50/182 PLUS**
CALPEX UNO Endkappe
Dimension: CPX 50+50/182 PLUS
Einheit: Stk

**01.18.0011 CALPEX Endkappe 63+63/202 PLUS**
CALPEX UNO Endkappe
Dimension: CPX 63+63/202 PLUS
Einheit: Stk

**Ausführungsbeschreibung 0001**
*CPX UNO Schrumpf-Endkappe*
Wärmeschrumpfende Endkappe
für feuchte Räume
als Abschluss bei Hauseinführungen,
bestehend aus:
molekularvernetzten, modifizierten Polyolefin,
beschichtet mit bis zu 125°C temperaturbeständigen
Dichtungskleber,
inklusive Temperaturmessstreifen und Schleifband
DN20-DN150

**01.18.0012 CALPEX Schrumpf-Endkappe 25+25/91**
CALPEX UNO Schrumpfendkappe
Dimension:  CPX 25+25/91
Einheit: Stk

**01.18.0013 CALPEX Schrumpf-Endkappe 32+32/111**
CALPEX UNO Schrumpfendkappe
Dimension: CPX 32+32/111
Einheit: Stk

**01.18.0014 CALPEX Schrumpf-Endkappe 40+40/126**
CALPEX UNO Schrumpfendkappe
Dimension: CPX 40+40/126
Einheit: Stk

**01.18.0015 CALPEX Schrumpf-Endkappe 50+50/162**
CALPEX UNO Schrumpfendkappe
Dimension: CPX 50+50/162
Einheit: Stk

**01.18.0016 CALPEX Schrumpf-Endkappe 63+63/182**
CALPEX UNO Schrumpfendkappe
Dimension: CPX 63+63/182
Einheit: Stk

**01.18.0017 CALPEX Schrumpf-Endkappe 75+75/202**
CALPEX UNO Schrumpfendkappe
Dimension: CPX 75+75/202
Einheit: Stk

**01.18.0018 CALPEX Schrumpf-Endkappe 25+25/111 PLUS**
CALPEX UNO Schrumpfendkappe
Dimension:  CPX 25+25/111 PLUS
Einheit: Stk

**01.18.0019 CALPEX Schrumpf-Endkappe 32+32/126 PLUS**
CALPEX UNO Schrumpfendkappe
Dimension: CPX 32+32/126 PLUS
Einheit: Stk

**01.18.0020 CALPEX Schrumpf-Endkappe 40+40/142 PLUS**
CALPEX UNO Schrumpfendkappe
Dimension: CPX 40+40/142 PLUS
Einheit: Stk

**01.18.0021 CALPEX Schrumpf-Endkappe 50+50/182 PLUS**
CALPEX UNO Schrumpfendkappe
Dimension: CPX 50+50/182 PLUS
Einheit: Stk

**01.18.0022 CALPEX Schrumpf-Endkappe 63+63/202 PLUS**
CALPEX UNO Schrumpfendkappe
Dimension: CPX 63+63/202 PLUS
Einheit: Stk

#### Abschnitt 01.19 BRUGG CALPEX UNO - Endkappen (Sanitär - SDR7.4 / 10 bar)

**Ausführungsbeschreibung 0001**
*CALPEX UNO Aufsteck-Endkappe*
Aufsteck-Endkappe für trockene Räume
als Abschluss bei Hauseinführungen,
bestehend aus:
Aufsteckkappe aus PE-LD und
einem Schleifband

**01.19.0001 CALPEX Endkappe 22/76**
CALPEX UNO Endkappe
Dimension:  CPX 22/76
Einheit: Stk

**01.19.0002 CALPEX Endkappe 28/76**
CALPEX UNO Endkappe
Dimension:  CPX 28/76
Einheit: Stk

**01.19.0003 CALPEX Endkappe 32/76**
CALPEX UNO Endkappe
Dimension: CPX 32/76
Einheit: Stk

**01.19.0004 CALPEX Endkappe 40/91**
CALPEX UNO Endkappe
Dimension: CPX 40/91
Einheit: Stk

**01.19.0005 CALPEX Endkappe 50/111**
CALPEX UNO Endkappe
Dimension: CPX 50/111
Einheit: Stk

**01.19.0006 CALPEX Endkappe 63/126**
CALPEX UNO Endkappe
Dimension: CPX 63/126
Einheit: Stk

**Ausführungsbeschreibung 0001**
*CPX UNO Schrumpf-Endkappe*
Wärmeschrumpfende Endkappe
für feuchte Räume
als Abschluss bei Hauseinführungen,
bestehend aus:
molekularvernetzten, modifizierten Polyolefin,
beschichtet mit bis zu 125°C temperaturbeständigen
Dichtungskleber,
inklusive Temperaturmessstreifen und Schleifband
DN20-DN150

**01.19.0010 CALPEX Schrumpf-Endkappe 22/76**
CALPEX UNO Schrumpfendkappe
Dimension:  CPX 22/76
Einheit: Stk

**01.19.0011 CALPEX Schrumpf-Endkappe 28/76**
CALPEX UNO Schrumpfendkappe
Dimension:  CPX 28/76
Einheit: Stk

**01.19.0012 CALPEX Schrumpf-Endkappe 32/76**
CALPEX UNO Schrumpfendkappe
Dimension: CPX 32/76
Einheit: Stk

**01.19.0013 CALPEX Schrumpf-Endkappe 40/91**
CALPEX UNO Schrumpfendkappe
Dimension: CPX 40/91
Einheit: Stk

**01.19.0014 CALPEX Schrumpf-Endkappe 50/111**
CALPEX UNO Schrumpfendkappe
Dimension: CPX 50/111
Einheit: Stk

**01.19.0015 CALPEX Schrumpf-Endkappe 63/126**
CALPEX UNO Schrumpfendkappe
Dimension: CPX 63/126
Einheit: Stk

**11.97 CALPEX Schrumpf-Endkappe 32/111 HBK**
CALPEX UNO Schrumpfendkappe
Dimension: CPX 32/111 HBK
Einheit: Stk

**01.19.0008 CALPEX Schrumpf-Endkappe 40/126 HBK**
CALPEX UNO Schrumpfendkappe
Dimension: CPX 90/162
Einheit: Stk

**11.99 CALPEX Schrumpf-Endkappe 50/126 HBK**
CALPEX UNO Schrumpfendkappe
Dimension: CPX 50/126 HBK
Einheit: Stk

#### Abschnitt 01.20 BRUGG CALPEX DUO - Endkappen (Sanitär - SDR7.4 / 10 bar)

**Ausführungsbeschreibung 0001**
*CALPEX UNO Aufsteck-Endkappe*
Aufsteck-Endkappe für trockene Räume
als Abschluss bei Hauseinführungen,
bestehend aus:
Aufsteckkappe aus PE-LD und
einem Schleifband

**12.1 CALPEX Endkappe 28+22/91**
CALPEX UNO Endkappe
Dimension:  CPX 28+22/91
Einheit: Stk

**12.2 CALPEX Endkappe 32+22/111**
CALPEX UNO Endkappe
Dimension: CPX 32+22/111
Einheit: Stk

**12.3 CALPEX Endkappe 40+28/126**
CALPEX UNO Endkappe
Dimension: CPX 40+28/126
Einheit: Stk

**12.4 CALPEX Endkappe 50+32/162**
CALPEX UNO Endkappe
Dimension: CPX 50+32/162
Einheit: Stk

**Ausführungsbeschreibung 0001**
*CPX UNO Schrumpf-Endkappe*
Wärmeschrumpfende Endkappe
für feuchte Räume
als Abschluss bei Hauseinführungen,
bestehend aus:
molekularvernetzten, modifizierten Polyolefin,
beschichtet mit bis zu 125°C temperaturbeständigen
Dichtungskleber,
inklusive Temperaturmessstreifen und Schleifband
DN20-DN150

**12.5 CALPEX Schrumpf-Endkappe 28+22/91**
CALPEX UNO Schrumpfendkappe
Dimension:  CPX 28+22/91
Einheit: Stk

**12.6 CALPEX Schrumpf-Endkappe 32+22/111**
CALPEX UNO Schrumpfendkappe
Dimension: CPX 32+22/111
Einheit: Stk

**12.7 CALPEX Schrumpf-Endkappe 40+28/126**
CALPEX UNO Schrumpfendkappe
Dimension: CPX 40+28/126
Einheit: Stk

**12.80 CALPEX Schrumpf-Endkappe 50+32/126**
CALPEX UNO Schrumpfendkappe
Dimension: CPX 50+32/126
Einheit: Stk

#### Abschnitt 01.21 BRUGG CALPEX - Clip-Schalen

**Ausführungsbeschreibung 0000**
*CALPEX Clip-T-I-L-Schalen*
Nachisolierung mittels zwei Baugrössen von
Halbschalen
für

- Press-T-Abzweigen (Bauform "T")
- Press-Kupplungen (Bauform "I")
- Press-Winkelstücken (Bauform "L")

Hersteller/ Typ: BRUGG/ Clip-Schalen
Set bestehend aus:
Zwei ABS-Halbschalen aus sehr widerstandsfähigem
Acrylnitril-Butadien-Styrol (ABS), inkl.
Reduktionsringe für die entsprechenden
Außenrohrdurchmesser, Schnellkleber,
Entlüftungsstopfen, Schnellspannklammern
und einer passenden Packung Polyurethanschaum

Reduktions- bzw. Dichtringe für die CALPEX Clip-T-
Schalen (Baugrösse klein) sind frei kombinierbar:
Ø 76 mm
Ø 91 mm
Ø 111 mm
Ø 126 mm

Reduktions- bzw. Dichtringe für die CALPEX Clip-Big-T-
Schalen (Baugrösse gross) sind frei kombinierbar:
Ø 76 mm
Ø 91 mm
Ø 111 mm
Ø 126 mm
Ø 142 mm
Ø 162 mm
Ø 182 mm

**01.21.0001 CALPEX Clip-T-Schale UNO/DUO xxx-xxx-xxx mm**
CALPEX Clip-T-Schale UNO/DUO 2. Generation
CPX xxx-xxx-xxx mm
inkl. Dichtringe und PUR-Schaumpackung

Reduktions- bzw. Dichtringe [xxx] sind frei

kombinierbar:
Ø 76 mm
Ø 91 mm
Ø 111 mm
Ø 126 mm
Einheit: Stk

**01.21.0002 CALPEX Clip-Big-T-Schale UNO/DUO xxx-xxx-xxx mm**
CALPEX Clip-Big-T-Schale Uno/Duo 2. Generation
CPX xxx-xxx-xxx mm
inkl. Dichtringe und PUR-Schaumpackung

Reduktions- bzw. Dichtringe [xxx] sind frei
kombinierbar:
Ø 76 mm
Ø 91 mm
Ø 111 mm
Ø 126 mm
Ø 142 mm
Ø 162 mm
Ø 182 mm

**01.21.0003 CALPEX Clip-I-Schale UNO/DUO xxx-xxx-xxx mm**
CALPEX Clip-I-Schale UNO/DUO 2. Generation
CPX xxx-xxx-xxx mm
inkl. Dichtringe und PUR-Schaumpackung

Reduktions- bzw. Dichtringe [xxx] sind frei
kombinierbar:
Ø 76 mm
Ø 91 mm
Ø 111 mm
Ø 126 mm
Einheit: Stk

**01.21.0004 CALPEX Clip-Big-I-Schale UNO/DUO xxx-xxx-xxx mm**
CALPEX Clip-Big-I-Schale UNO/DUO 2. Generation
CPX xxx-xxx-xxx mm
inkl. Dichtringe und PUR-Schaumpackung

Reduktions- bzw. Dichtringe [xxx] sind frei
kombinierbar:
Ø 76 mm
Ø 91 mm
Ø 111 mm
Ø 126 mm
Ø 142 mm
Ø 162 mm
Ø 182 mm

**01.21.0005 CALPEX Clip-L-Schale UNO/DUO xxx-xxx-xxx mm**
CALPEX Clip-L-Schale Uno/Duo 2. Generation
CPX xxx-xxx-xxx mm
inkl. Dichtringe und PUR-Schaumpackung

Reduktions- bzw. Dichtringe [xx] sind frei
kombinierbar:
Ø 76 mm
Ø 91 mm
Ø 111 mm
Ø 126 mm
Einheit: Stk

**12.16 CALPEX Clip-Big-L-Schale UNO/DUO xxx-xxx-xxx mm**
CALPEX Clip-Big-L-Schale UNO/DUO 2. Generation
CPX xxx-xxx-xxx mm
inkl. Dichtringe und PUR-Schaumpackung

Reduktions- bzw. Dichtringe [xxx] sind frei
kombinierbar:
Ø 76 mm
Ø 91 mm
Ø 111 mm
Ø 126 mm
Ø 142 mm
Ø 162 mm
Ø 182 mm

#### Abschnitt 01.22 BRUGG CALPEX - Muffentechnik

**Ausführungsbeschreibung 0000**
*CPX UNO Verbindungsmuffen-Set (CPX-CPX)*
Muffenset für Verbindung CALPEX-CALPEX
Hersteller/ Typ: BRUGG/ CPX-CPX
bestehend aus: PE-HD Schrumpfmuffe, Schrumpfschläuchen, Schlagstopfen,  PUR-Schaumkartusche und
Montageanleitung.

**01.22.0001 Verbindungsmuffen-Set 76**
Verbindungsmuffen-Set 76-76 mm
PE-HD Schrumpfmuffe L= 500
mit PUR-Schaumpackung
Einheit: Stk

**01.22.0002 Verbindungsmuffen-Set 91**
Verbindungsmuffen-Set 91-91 mm
PE-HD Schrumpfmuffe L= 700
mit PUR-Schaumpackung
Einheit: Stk

**01.22.0003 Verbindungsmuffen-Set 91-76**
Verbindungsmuffen-Set 76-90/91 mm
PE-HD Schrumpfmuffe L= 700 mm
mit PUR-Schaumpackung
Einheit: Stk

**01.22.0004 Verbindungsmuffen-Set 111**
Verbindungsmuffen-Set 111-111 mm
PE-HD Schrumpfmuffe L= 700
mit PUR-Schaumpackung
Einheit: Stk

**01.22.0005 Verbindungsmuffen-Set 111-91**
Verbindungsmuffen-Set 90/91-110/111 mm
PE-HD Schrumpfmuffe L= 700
mit PUR-Schaumpackung
Einheit: Stk

**01.22.0006 Verbindungsmuffen-Set 126**
Verbindungsmuffen-Set 126-126 mm
PE-HD Schrumpfmuffe L= 700
mit PUR-Schaumpackung
Einheit: Stk

**01.22.0007 Verbindungsmuffen-Set 126-111**
Verbindungsmuffen-Set 110/111-125/126 mm
PE-HD Schrumpfmuffe L= 700
mit PUR-Schaumpackung
Einheit: Stk

**01.22.0008 Verbindungsmuffen-Set 142**
Verbindungsmuffen-Set 140-142 mm
PE-HD Schrumpfmuffe L= 700
mit PUR-Schaumpackung
Einheit: Stk

**01.22.0009 Verbindungsmuffen-Sett 142-126**
Verbindungsmuffen-Set 125/126-140/142 mm
PE-HD Schrumpfmuffe L= 700
mit PUR-Schaumpackung
Einheit: Stk

**01.22.0010 Verbindungsmuffen-Set 162**
Verbindungsmuffen-Set 162-162 mm
PE-HD Schrumpfmuffe L= 700
mit PUR-Schaumpackung
Einheit: Stk

**01.22.0011 Verbindungsmuffen-Set 162-142**
Verbindungsmuffen-Set 140/142-160/162 mm
PE-HD Schrumpfmuffe L= 700
mit PUR-Schaumpackung
Einheit: Stk

**01.22.0012 Verbindungsmuffen-Set 182**
Verbindungsmuffen-Set 182-182 mm
PE-HD Schrumpfmuffe L= 700
mit PUR-Schaumpackung
Einheit: Stk

**01.22.0013 Verbindungsmuffen-Set 182-162**
Verbindungsmuffen-Set 180/182-160/162 mm
PE-HD Schrumpfmuffe L= 700
mit PUR-Schaumpackung
Einheit: Stk

**01.22.0014 Verbindungsmuffen-Set 202**
Verbindungsmuffen-Set 202-202 mm
PE-HD Schrumpfmuffe L= 700
mit PUR-Schaumpackung

**01.22.0015 Verbindungsmuffen-Set 202-182**
Verbindungsmuffen-Set 200/202-180/182 mm
PE-HD Schrumpfmuffe L= 700
mit PUR-Schaumpackung

**01.22.0016 Verbindungsmuffen-Set 250**
Verbindungsmuffen-Set 250-250 mm
PE-HD Schrumpfmuffe L= 700
mit PUR-Schaumpackung

**01.22.0017 Verbindungsmuffen-Set 250-202**
Verbindungsmuffen-Set 250-202 mm
PE-HD Schrumpfmuffe L= 700
mit PUR-Schaumpackung

**01.22.0018 Verbindungsmuffen-Set 250-182**
Verbindungsmuffen-Set 250-182 mm
PE-HD Schrumpfmuffe L= 700
mit PUR-Schaumpackung

#### Abschnitt 01.23 BRUGG CALPEX - Sonstiges

**01.23.0001 Trassenwarnband**
Trassenwarnband
Hersteller/ Typ: BRUGG/ TWB
als Markierung von Vor- und Rücklauf der
eingesandeten Rohrleitungen.
Material:  PE-Folie,
Breite:  40mm,
Dicke:  0,1mm
Länge:  100m/ Rolle
Beschriftung:"Achtung Fernwärmeleitung",
Das Warnband wird 100-200mm über den im
Erdreich verlegte Leitung eingebracht.
Menge: 1,000 m

#### Abschnitt 01.24 FLEX Dienstleistung und Montage

**Ausführungsbeschreibung 0001**
*Verlegung FLEX UNO in Gräben bis 1,25m*
Verlegung von flexiblen Rohrleitungen in Gräben mit
Soltiefe unter Geländeoberkante auf Sandsäcken
Hartschaumbalken oder Sandbett,
Soltiefe:  bis 1,25m
Böschung:  nein
Behinderung: keine
einschl. Transport der Ringe/ Trommeln von Lagerplatz
zum Montageort.
einschl. ausrichten und sichern  der Rohrleitungen
*Verlegung FLEX UNO in Gräben bis 1,75m*
Verlegung von flexiblen Rohrleitungen in Gräben mit
Soltiefe unter Geländeoberkante auf Sandsäcken
Hartschaumbalken oder Sandbett,
Soltiefe:  bis 1,75m
Böschung:  ja
Behinderung: keine
einschl. Transport der Ringe/ Trommeln von Lagerplatz
zum Montageort.
einschl. ausrichten und sichern  der Rohrleitungen
*Verlegung FLEX UNO in Gräben bis 1,75m mit Verbau*
Verlegung von flexiblen Rohrleitungen in Gräben mit
Soltiefe unter Geländeoberkante auf Sandsäcken
Hartschaumbalken oder Sandbett,
Soltiefe:  bis 1,75m
Böschung:  nein
Behinderung: Verbau
einschl. Transport der Ringe/ Trommeln von Lagerplatz
zum Montageort.
einschl. ausrichten und sichern  der Rohrleitungen
*Verlegung FLEX UNO in Gräben bis 2,50m mit Verbau*
Verlegung von flexiblen Rohrleitungen in Gräben mit
Soltiefe unter Geländeoberkante auf Sandsäcken
Hartschaumbalken oder Sandbett,
Soltiefe:  bis 2,50m
Böschung:  nein
Behinderung: Verbau
einschl. Transport der Ringe/ Trommeln von Lagerplatz
zum Montageort.
einschl. ausrichten und sichern  der Rohrleitungen

**01.24.0001 Verlegung FLEX UNO DN 20 bis DN 40**
Verlegung wie zuvor, jedoch
UNO Leitungen DN 20 bis DN 40
Einheit: m

**01.24.0002 Verlegung FLEX UNO DN 50 bis DN 65**
Verlegung wie zuvor, jedoch
UNO Leitungen DN 50 bis DN 65
Einheit: m

**01.24.0003 Verlegung FLEX UNO DN 80 bis DN 100**
Verlegung wie zuvor, jedoch
UNO Leitungen DN 80 bis DN 100
Einheit: m

**01.24.0004 Verlegung FLEX UNO DN 125 bis DN 150**
Verlegung wie zuvor, jedoch
UNO Leitungen DN 125 bis DN 150
Einheit: m

**01.24.0005 Verlegung FLEX UNO DN 200**
Verlegung wie zuvor, jedoch
UNO Leitungen DN 200
Einheit: m

*Hinweis*

**Ausführungsbeschreibung 0001**
*Verlegung FLEX DUO in Gräben bis 1,25m*
Verlegung von flexiblen Rohrleitungen in Gräben mit
Soltiefe unter Geländeoberkante auf Sandsäcken
Hartschaumbalken oder Sandbett,
Soltiefe:  bis 1,25m
Böschung:  nein
Behinderung: keine
einschl. Transport der Ringe/ Trommeln von Lagerplatz
zum Montageort.
einschl. ausrichten und sichern  der Rohrleitungen
*Verlegung FLEX DUO in Gräben bis 1,75m*
Verlegung von flexiblen Rohrleitungen in Gräben mit
Soltiefe unter Geländeoberkante auf Sandsäcken
Hartschaumbalken oder Sandbett,
Soltiefe:  bis 1,75m
Böschung:  ja
Behinderung: keine
einschl. Transport der Ringe/ Trommeln von Lagerplatz
zum Montageort.
einschl. ausrichten und sichern  der Rohrleitungen
*Verlegung FLEX DUO in Gräben bis 1,75m mit Verbau*
Verlegung von flexiblen Rohrleitungen in Gräben mit
Soltiefe unter Geländeoberkante auf Sandsäcken
Hartschaumbalken oder Sandbett,
Soltiefe:  bis 1,75m
Böschung:  nein
Behinderung: Verbau
einschl. Transport der Ringe/ Trommeln von Lagerplatz
zum Montageort.
einschl. ausrichten und sichern  der Rohrleitungen
*Verlegung FLEX DUO in Gräben bis 2,50m mit Verbau*
Verlegung von flexiblen Rohrleitungen in Gräben mit
Soltiefe unter Geländeoberkante auf Sandsäcken
Hartschaumbalken oder Sandbett,
Soltiefe:  bis 2,50m
Böschung:  nein
Behinderung: Verbau
einschl. Transport der Ringe/ Trommeln von Lagerplatz
zum Montageort.
einschl. ausrichten und sichern  der Rohrleitungen

**01.24.0006 Verlegung FLEX DUO DN 20 bis DN 25**
Verlegung wie zuvor, jedoch
DUO Leitungen DN 20 bis DN 25
Einheit: m

**01.24.0007 Verlegung FLEX DUO DN 32 bis DN 40**
Verlegung wie zuvor, jedoch
DUO Leitungen DN 32 bis DN 40
Einheit: m

**01.24.0008 Verlegung FLEX DUO DN 50**
Verlegung wie zuvor, jedoch
DUO Leitungen DN 50
Einheit: m
